# JAUCA

- Propiedad del archivo: SOFT S.A.
- Formato: FIEBDC-3/2002
- Programa: Presto 8.8
- Fecha de los precios: 03/07/2017
- Divisa: EUR
- Costes indirectos: 4 %
- Código: JAUCA (03/02/2009)
Importe: 45142.03

## CAP 01 TRABAJOS PREVIOS (03/02/2009)
Importe: 2974.54

**01TLL90100** m2 LIMPIEZA Y DESBROCE DE TERRENO, CON MEDIOS MECANICOS (19/08/2012)
1669 m2 × 0.17 (0.18 con costes indirectos) = 300.42
Limpieza y desbroce de terreno, con medios mecánicos. Medida la superficie en verdadera magnitud.

| Código | Ud | Descripción | Rendimiento | Precio | Importe |
|---|---|---|---|---|---|
| TP00100 | h | PEÓN ESPECIAL (mano de obra; 06/09/2012) | 0.003 | 18.28 | 0.05 |
| ME00300 | h | PALA CARGADORA (maquinaria; 19/08/2012) | 0.005 | 23.87 | 0.12 |
|  |  | Total |  |  | 0.17 |

| Medición | Uds. | Parcial |
|---|---|---|
| zon actuacion y alrededores | 1669 | 1669.00 |
| Total |  | 1669 |

**NE01ECC060** m2 DEMOLICIÓN CUBRICIÓN FIBROCEMENTO/AMIANTO (03/02/2009)
16 m2 × 26.32 (27.37 con costes indirectos) = 437.92
Demolición de cubrición de placas onduladas de fibrocemento con presencia de amianto, incluidos caballetes, limas, canalones, remates laterales, encuentros con paramentos, etc., por medios manuales y sin aprovechamiento del material desmontado, incluso limpieza y retirada de escombros a pie de carga, con transporte a centro de tratamiento específico, siendo retirado por una empresa especializada en la retirada de productos peligrosos, utilizando los operarios todos los medios auxiliares necesarios en este tipo de trabajos, en cumplimiento del Real Decreto 396/2006, y con p.p. de medios auxiliares.

| Código | Ud | Descripción | Rendimiento | Precio | Importe |
|---|---|---|---|---|---|
| TO02200 | h | OFICIAL 2ª (mano de obra) | 0.4 | 19.35 | 7.74 |
| TP00100 | h | PEÓN ESPECIAL | 0.4 | 18.28 | 7.31 |
| MQ0620aa | h | Camión caja fija con grúa auxiliar de 10 t (maquinaria; 03/02/2009) | 0.04 | 46.26 | 1.85 |
| MT0J1001c | m3 | Canon de vertido residuos peligrosos (material; 03/02/2009) | 0.08 | 17.81 | 1.42 |
| A0RPR | u | PLAN DESAMIANTADO (material; 01/06/2021) | 0.008 | 1000 | 8.00 |
|  |  | Total |  |  | 26.32 |

| Medición | Uds. | Parcial |
|---|---|---|
| LAVADERO | 16 | 16.00 |
| Total |  | 16 |

**ND40TA032** m2 LIMPIEZA PIEDRA CHORRO DE AGUA (06/09/2012)
91.54 m2 × 8.76 (9.11 con costes indirectos) = 833.93
m². Limpieza piedra con chorro de agua en cualquier tipo de paramento consistente en: 1) Limpieza paramento; 2) Aplicación de producto desincrustante sobre el
paramento a limpiar; 3) Proyección de agua a presión controlada por maquinaria apropiada eliminando residuos de obra , polvo, eflorescencias salitrosas, ...etc., hasta una llimpieza total, i/medios auxiliares Se incluye el acarreo de lodos, tierras y
restos, todo esto mediante procedimiento manual y carga final en contenedor.

| Código | Ud | Descripción | Rendimiento | Precio | Importe |
|---|---|---|---|---|---|
| U41TS041 | m2 | LIMPIEZA PIEDRA CHORRO AGUA (material; 01/06/2021) | 1 | 6.75 | 6.75 |
| TP00100 | h | PEÓN ESPECIAL | 0.11 | 18.28 | 2.01 |
|  |  | Total |  |  | 8.76 |

| Medición | Uds. | Largo | Alto | Parcial |
|---|---|---|---|---|
| ZONA 1 |  |  |  |  |
| muretes | 1 | 15 | 0.9 | 13.50 |
| abrevadero | 2 | 8 | 0.6 | 9.60 |
|  | 2 | 1 | 0.6 | 1.20 |
| ZONA 2 |  |  |  |  |
| acequia y muros | 1 | 11.6 | 1.1 | 12.76 |
| perimetro balsa | 2 | 12.6 | 1.2 | 30.24 |
|  | 2 | 10.1 | 1.2 | 24.24 |
| Total |  |  |  | 91.54 |

**01RCE90003** m2 DEMOLICIÓN SELECTIVA M. MANUALES DE ENFOSCADO EN PAREDES (06/09/2012)
91.54 m2 × 5.85 (6.08 con costes indirectos) = 556.56
Demolición selectiva con medios manuales de enfoscado en paredes. Medida la superficie inicial deduciendo huecos.

| Código | Ud | Descripción | Rendimiento | Precio | Importe |
|---|---|---|---|---|---|
| TP00100 | h | PEÓN ESPECIAL | 0.32 | 18.28 | 5.85 |
|  |  | Total |  |  | 5.85 |

| Medición | Uds. | Largo | Alto | Parcial |
|---|---|---|---|---|
| PICADO DE JUNTAS EN MUROS DE MAMPOSTERIA |  |  |  |  |
| ZONA 1 |  |  |  |  |
| muretes | 1 | 15 | 0.9 | 13.50 |
| abrevadero | 2 | 8 | 0.6 | 9.60 |
|  | 2 | 1 | 0.6 | 1.20 |
| ZONA 2 |  |  |  |  |
| acequia y muros | 1 | 11.6 | 1.1 | 12.76 |
| perimetro balsa | 2 | 12.6 | 1.2 | 30.24 |
|  | 2 | 10.1 | 1.2 | 24.24 |
| Total |  |  |  | 91.54 |

**01RCE90003N** m2 DEMOLICION SELECTIVA M.MANUALES DE JUNTAS EN FÁBRICA DE MAMPOSTE (06/09/2012)
37.06 m2 × 21.94 (22.82 con costes indirectos) = 845.71
Picado de juntas en fábrica de mampostería por medios manuales, levantando el mortero existente y dejando la junta limpia para posterior rejuntado, i/ p.p. andamiaje y evacuación de escombros a pie de carga.

| Código | Ud | Descripción | Rendimiento | Precio | Importe |
|---|---|---|---|---|---|
| TP00100 | h | PEÓN ESPECIAL | 1.2 | 18.28 | 21.94 |
|  |  | Total |  |  | 21.94 |

| Medición | Uds. | Largo | Alto | Parcial |
|---|---|---|---|---|
| PICADO DE JUNTAS EN MUROS DE MAMPOSTERIA |  |  |  |  |
| ZONA 1 |  |  |  |  |
| muretes | 1 | 15 | 0.9 | 13.50 |
| abrevadero | 2 | 8 | 0.6 | 9.60 |
|  | 2 | 1 | 0.6 | 1.20 |
| ZONA 2 |  |  |  |  |
| acequia y muros | 1 | 11.6 | 1.1 | 12.76 |
| Total |  |  |  | 37.06 |

## CAP 02 ACONDICIONAMIENTO DE TERRENOS (06/09/2012)
Importe: 982.42

**02AEE00001** m2 EXPLANACIÓN DE 50 cm ESP., TIERRAS CONSIST. BLANDA
318.34 m2 × 0.99 (1.03 con costes indirectos) = 327.89
Explanación de 50 cm de espesor medio, con tierras de consistencia blanda, comprendiendo:excavación con medios mecánicos, transporte a relleno, extendido en tongadas de 20 cm y compactado con medios mecánicos al 95% proctor normal. Medida la superficie en verdadera magnitud.

| Código | Ud | Descripción | Rendimiento | Precio | Importe |
|---|---|---|---|---|---|
| GW00100 | m3 | AGUA POTABLE (material) | 0.06 | 0.55 | 0.03 |
| MK00200 | h | CAMIÓN CISTERNA (maquinaria) | 0.003 | 30.3 | 0.09 |
| MN00100 | h | MOTONIVELADORA (maquinaria) | 0.006 | 45.11 | 0.27 |
| MR00400 | h | RULO VIBRATORIO (maquinaria) | 0.006 | 23.28 | 0.14 |
| MT00100 | h | TRAÍLLA REMOLCADA/TRACTOR (maquinaria) | 0.022 | 21.02 | 0.46 |
|  |  | Total |  |  | 0.99 |

| Medición | Uds. | Largo | Ancho | Parcial |
|---|---|---|---|---|
| LIGERA NIVELACIÓN |  |  |  |  |
| junto a lavadero | 103.58 |  |  | 103.58 |
| bajo acacias | 136.14 |  |  | 136.14 |
| apertura de senda | 1 | 52.41 | 1.5 | 78.62 |
| Total |  |  |  | 318.34 |

**02RCM00002** m2 COMPACTACIÓN CON MEDIOS MECÁNICOS AL 95% PROCTOR
318.34 m2 × 0.56 (0.58 con costes indirectos) = 184.64
Compactación realizada con medios mecánicos al 95% proctor, en 20 cm de profundidad, incluso p.p. de regado y refino de la superficie final. Medida la superficie en verdadera magnitud.

| Código | Ud | Descripción | Rendimiento | Precio | Importe |
|---|---|---|---|---|---|
| GW00100 | m3 | AGUA POTABLE | 0.04 | 0.55 | 0.02 |
| MK00200 | h | CAMIÓN CISTERNA | 0.002 | 30.3 | 0.06 |
| MN00100 | h | MOTONIVELADORA | 0.007 | 45.11 | 0.32 |
| MR00400 | h | RULO VIBRATORIO | 0.007 | 23.28 | 0.16 |
|  |  | Total |  |  | 0.56 |

| Medición | Uds. | Largo | Ancho | Parcial |
|---|---|---|---|---|
| LIGERA NIVELACIÓN |  |  |  |  |
| junto a lavadero | 103.58 |  |  | 103.58 |
| bajo acacias | 136.14 |  |  | 136.14 |
| apertura de senda | 1 | 52.41 | 1.5 | 78.62 |
| Total |  |  |  | 318.34 |

**02PMM00002** m3 EXC. POZOS TIERRA C. MEDIA, M. MECÁNICOS, PROF. MAX. 4 m (06/09/2012)
2.76 m3 × 6.74 (7.01 con costes indirectos) = 19.35
Excavación, en pozos, de tierras de consistencia media realizada con medios mecánicos hasta una profundidad máxima de 4 m, incluso extracción a los bordes y perfilado de fondos y laterales. Medido el volumen en perfil natural.

| Código | Ud | Descripción | Rendimiento | Precio | Importe |
|---|---|---|---|---|---|
| TP00100 | h | PEÓN ESPECIAL | 0.12 | 18.28 | 2.19 |
| ME00400 | h | RETROEXCAVADORA (maquinaria) | 0.13 | 34.98 | 4.55 |
|  |  | Total |  |  | 6.74 |

| Medición | Uds. | Largo | Ancho | Alto | Parcial |
|---|---|---|---|---|---|
| FAROLA SOLAR | 5 | 0.83 | 0.83 | 0.8 | 2.76 |
| Total |  |  |  |  | 2.76 |

**02ZBB00001** m3 EXC. ZANJAS, TIERRA C. DURA, M. MANUALES, PROF. MÁX. 1,50 m (06/09/2012)
7.9 m3 × 54.84 (57.03 con costes indirectos) = 450.54
Excavación, en zanjas, de tierras de consistencia dura, realizada con medios manuales hasta una profundidad máxima de 1,50 m, incluso extracción a los bordes. Medido el volumen en perfil natural.

| Código | Ud | Descripción | Rendimiento | Precio | Importe |
|---|---|---|---|---|---|
| TP00100 | h | PEÓN ESPECIAL | 3 | 18.28 | 54.84 |
|  |  | Total |  |  | 54.84 |

| Medición | Uds. | Largo | Ancho | Alto | Parcial |
|---|---|---|---|---|---|
| MURETES ESCALERA BALSA | 4 | 2.4 | 0.5 | 0.5 | 2.40 |
| RIEGO POR GOTEO | 1 | 55 | 0.5 | 0.2 | 5.50 |
| Total |  |  |  |  | 7.9 |

## CAP 03 CIMENTACIONES (06/09/2012)
Importe: 612.73

**03HRZ80000** m3 HORM. ARM. HA-25/P/40/IIa B400S EN ZAPATAS Y ENCEPADOS V/MAN. (06/09/2012)
3.9 m3 × 114.77 (119.36 con costes indirectos) = 465.50
Hormigón armado HA-25/P/40/IIa, consistencia plástica y tamaño máximo del árido 40 mm, en zapatas y encepados, suministrado y puesta en obra, vertido manual, armadura de acero B 400 S con una cuantía de 40 Kg/m3, incluso ferrallado, separadores, vibrado y curado; según instrucción EHE y CTE. Medido el volumén teórico ejecutado.

| Código | Ud | Descripción | Rendimiento | Precio | Importe |
|---|---|---|---|---|---|
| 03ACC00010 | kg | ACERO EN BARRAS CORRUGADAS B400S EN CIMENT. | 40 | 1.16 | 46.40 |
| 03HAZ00002 | m3 | HORMIGÓN HA-25/P/40/IIa EN ZAPATAS Y ENCEPADOS (06/09/2012) | 1 | 68.37 | 68.37 |
|  |  | Total |  |  | 114.77 |

| Medición | Uds. | Largo | Ancho | Alto | Parcial |
|---|---|---|---|---|---|
| FAROLAS | 5 | 0.65 | 0.65 | 0.71 | 1.50 |
| MURETES ESCALERA BALSA | 4 | 2.4 | 0.5 | 0.5 | 2.40 |
| Total |  |  |  |  | 3.9 |

**03WSS00013** m3 RELLENO DE GRAVA GRUESA LIMPIA EN TRASDOSADO (06/09/2012)
5.72 m3 × 24.75 (25.74 con costes indirectos) = 147.23
Relleno de grava gruesa limpia en trasdósado, incluso extendido con medios manuales. Medido el volumen teorico ejecutado.

| Código | Ud | Descripción | Rendimiento | Precio | Importe |
|---|---|---|---|---|---|
| TP00100 | h | PEÓN ESPECIAL | 0.7 | 18.28 | 12.80 |
| AG00100 | m3 | GRAVA (material) | 1.1 | 10.86 | 11.95 |
|  |  | Total |  |  | 24.75 |

| Medición | Uds. | Largo | Ancho | Alto | Parcial |
|---|---|---|---|---|---|
| TRASDOSADO MURETES FORMACIÓN DE ESCALERA | 1 | 2 | 2 | 1.35 |  |
| fórmula: B*C/2 | 1 | 0.82 | 0.58 | 1.35 |  |
| Total |  |  |  |  | 5.72 |

## CAP 04 ALBAÑILERÍA (06/09/2012)
Importe: 480.5

**06WPP00001** m FORMACIÓN DE PELDAÑO CON LADRILLO HUECO (06/09/2012)
10.8 m × 11.02 (11.46 con costes indirectos) = 123.77
Formación de peldaño con ladrillos hueco sencillo y doble, recibido con mortero de cemento M5 (1:6). Medida según la longitud de la arista de intersección entre huella y tabica.

| Código | Ud | Descripción | Rendimiento | Precio | Importe |
|---|---|---|---|---|---|
| TO00100 | h | OF. 1ª ALBAÑILERÍA (mano de obra) | 0.302 | 19.85 | 5.99 |
| TP00100 | h | PEÓN ESPECIAL | 0.151 | 18.28 | 2.76 |
| AGM00500 | m3 | MORTERO DE CEMENTO M5 (1:6) CEM II/A-L 32,5 N (material; 06/09/2012) | 0.015 | 53.94 | 0.81 |
| FL00300 | mu | LADRILLO CERÁM. HUECO DOBLE 24x11,5x9 cm (material) | 0.01 | 83.82 | 0.84 |
| FL00500 | mu | LADRILLO CERÁM. HUECO SENCILLO 24x11,5x4 cm (material) | 0.01 | 61.71 | 0.62 |
|  |  | Total |  |  | 11.02 |

| Medición | Uds. | Largo | Parcial |
|---|---|---|---|
| ESCALERA EN BALSA | 9 | 1.2 | 10.80 |
| Total |  |  | 10.8 |

**06BHH00020** m2 FÁBRICA 15 cm ESP. CON BLOQUE HUECO HORMIGÓN (06/09/2012)
16.74 m2 × 20.49 (21.31 con costes indirectos) = 356.73
Fabrica de 15 cm de espesor, con bloque hueco de hormigón de 40x20x15 cm, para revestir, recibido con mortero M5 de cemento CEM II/A-L 32,5 N, con plastificante; construida según CTE. Medida deduciendo huecos.

| Código | Ud | Descripción | Rendimiento | Precio | Importe |
|---|---|---|---|---|---|
| TO00100 | h | OF. 1ª ALBAÑILERÍA | 0.4 | 19.85 | 7.94 |
| TP00100 | h | PEÓN ESPECIAL | 0.2 | 18.28 | 3.66 |
| AGM00800 | m3 | MORTERO DE CEMENTO M5 (1:6) CEM II/A-L 32,5 N + PLAST. (material; 06/09/2012) | 0.007 | 55.56 | 0.39 |
| FB00600 | u | BLOQUE HORMIGÓN 40x20x15 cm (material) | 12.875 | 0.66 | 8.50 |
|  |  | Total |  |  | 20.49 |

| Medición | Uds. | Largo | Alto | Parcial |
|---|---|---|---|---|
| formación escalera en esquina | 4 | 2.4 | 1.55 | 14.88 |
|  | 1 | 1.2 | 1.55 | 1.86 |
| Total |  |  |  | 16.74 |

## CAP 05 REVESTIMIENTOS (06/09/2012)
Importe: 4409.6

**10CEE00003N** m2 ENFOSCADO MAESTREADO Y FRATASADO EN PAREDES MORTERO BLANCO (06/09/2012)
104.92 m2 × 14.48 (15.06 con costes indirectos) = 1580.10
Enfoscado maestreado y fratasado en paredes con mortero M5 (1:6) color blanco. Medido a cinta corrida.

| Código | Ud | Descripción | Rendimiento | Precio | Importe |
|---|---|---|---|---|---|
| ATC00100 | h | CUADRILLA ALBAÑILERÍA, FORMADA POR OFICIAL 1ª Y PEÓN ESP. (mano de obra; 06/09/2012) | 0.35 | 38.13 | 13.35 |
| AGM00500 | m3 | MORTERO DE CEMENTO M5 (1:6) CEM II/A-L 32,5 N | 0.021 | 53.94 | 1.13 |
|  |  | Total |  |  | 14.48 |

| Medición | Uds. | Largo | Alto | Parcial |
|---|---|---|---|---|
| ESCALERA BALSA |  |  |  |  |
| peldaños | 9 | 1.2 | 0.3 | 3.24 |
|  | 9 | 1.2 | 0.18 | 1.94 |
| muros escalera | 4 | 2.4 | 1.55 | 14.88 |
|  | 1 | 1.2 | 1.55 | 1.86 |
| LAVADERO | 4 | 4 | 3 | 48.00 |
|  | 2 | 5 | 3.5 | 35.00 |
| Total |  |  |  | 104.92 |

**NI20026** m² REJUNTADO DE MAMPOSTERIA EXISTENTE (06/09/2012)
91.54 m² × 29.72 (30.91 con costes indirectos) = 2829.50
Rejuntado de mampostería existente, en zonas deterioradas, recibidas con mortero de cemento CEM II/B-M 32,5 R y arena de río 1/6, incluye recogida de piedras caídas alrededor y reposición de las mismas.

| Código | Ud | Descripción | Rendimiento | Precio | Importe |
|---|---|---|---|---|---|
| TO02100 | h | OFICIAL 1ª (mano de obra) | 0.73 | 19.85 | 14.49 |
| TP00100 | h | PEÓN ESPECIAL | 0.73 | 18.28 | 13.34 |
| P01153 | t | Cemento CEM II/B-M 32,5 R sacos (p.o.) (material; 16/01/2020) | 0.001 | 95.01 | 0.10 |
| I13007 | m³ | Mortero cemento y arena de miga M-5 (1/6), D<= 20 km (06/09/2012) | 0.02 | 89.25 | 1.79 |
|  |  | Total |  |  | 29.72 |

Relación comercial: 000, 33.67, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Alto | Parcial |
|---|---|---|---|---|
| ZONA 1 |  |  |  |  |
| muretes | 1 | 15 | 0.9 | 13.50 |
| abrevadero | 2 | 8 | 0.6 | 9.60 |
|  | 2 | 1 | 0.6 | 1.20 |
| ZONA 2 |  |  |  |  |
| acequia | 1 | 11.6 | 1.1 | 12.76 |
| perimetro balsa | 2 | 12.6 | 1.2 | 30.24 |
|  | 2 | 10.1 | 1.2 | 24.24 |
| Total |  |  |  | 91.54 |

## CAP 06 CUBIERTA (06/09/2012)
Importe: 3023.87

**05MTT80020** m JÁCENA MADERA PINO TRATADA 20X24 cm
3.71 m × 48.06 (49.98 con costes indirectos) = 185.43
Jácena de madera de pino tratada de 20x20 cm, incluso p.p. de cortes, ensambles y aplomado y elementos de atado y refuerzo; según CTE. Medida la longitud ejecutada.

| Código | Ud | Descripción | Rendimiento | Precio | Importe |
|---|---|---|---|---|---|
| TA00300 | h | AYUDANTE CARPINTERÍA (mano de obra) | 0.7 | 19.04 | 13.33 |
| TO01500 | h | OF. 1ª CARPINTERÍA (mano de obra) | 0.7 | 19.85 | 13.90 |
| KM05100 | m3 | MADERA PINO FLANDES (material) | 0.048 | 376.2 | 18.06 |
| PX00200 | kg | PINTURA INSECTICIDA-FUNGICIDA ACEITE CON RESINAS, INCOL. (material) | 0.5 | 5.53 | 2.77 |
|  |  | Total |  |  | 48.06 |

| Medición | Uds. | Largo | Parcial |
|---|---|---|---|
| cargadero lavadero | 1 | 3.71 | 3.71 |
| Total |  |  | 3.71 |

**05MTT80050** m VIGUETA MADERA PINO 17x20 cm
26.4 m × 36.39 (37.85 con costes indirectos) = 999.24
Vigueta de madera de pino tratada de 17x20 cm, incluso p.p. de cortes, ensambles y aplomado y elementos de atado y refuerzo, según CTE. Medida la longitud ejecutada.

| Código | Ud | Descripción | Rendimiento | Precio | Importe |
|---|---|---|---|---|---|
| TA00300 | h | AYUDANTE CARPINTERÍA | 0.55 | 19.04 | 10.47 |
| TO01500 | h | OF. 1ª CARPINTERÍA | 0.55 | 19.85 | 10.92 |
| KM05100 | m3 | MADERA PINO FLANDES | 0.034 | 376.2 | 12.79 |
| PX00200 | kg | PINTURA INSECTICIDA-FUNGICIDA ACEITE CON RESINAS, INCOL. | 0.4 | 5.53 | 2.21 |
|  |  | Total |  |  | 36.39 |

| Medición | Uds. | Largo | Parcial |
|---|---|---|---|
| viguetas lavadero | 6 | 4.4 | 26.40 |
| Total |  |  | 26.4 |

**07ITF00001** m2 FALDÓN DE TEJAS CURVAS DE CERÁMICA PRIMERA CALIDAD (06/09/2012)
21 m2 × 36.31 (37.76 con costes indirectos) = 792.96
Faldón de tejas curvas de cerámica de primera calidad colocadas por hiladas paralelas al alero, con solapes no inferiores a 1/3 de la longitud de la teja, asentadas sobre barro enriquecido con cal grasa, incluso p.p. de recibido de una cada cinco hiladas perpendiculares al alero con mortero M2,5 (1:8). Medido en verdadera magnitud deduciendo huecos mayores de 1 m2.

| Código | Ud | Descripción | Rendimiento | Precio | Importe |
|---|---|---|---|---|---|
| ATC00100 | h | CUADRILLA ALBAÑILERÍA, FORMADA POR OFICIAL 1ª Y PEÓN ESP. | 0.55 | 38.13 | 20.97 |
| AGM00600 | m3 | MORTERO DE CEMENTO M2,5 (1:8) CEM II/A-L 32,5 N (material; 06/09/2012) | 0.031 | 48.92 | 1.52 |
| QT00700 | u | TEJA CERÁMICA CURVA (material) | 43.2 | 0.32 | 13.82 |
|  |  | Total |  |  | 36.31 |

| Medición | Uds. | Largo | Ancho | Parcial |
|---|---|---|---|---|
| LAVADERO | 1 | 3.75 | 5.6 | 21.00 |
| Total |  |  |  | 21 |

**05MTT80080** m2 TABLERO DE MADERA MACHIEMBR. TRATADA 22 mm ESP.
21 m2 × 35.63 (37.06 con costes indirectos) = 778.26
Entablonado con tablero de madera de pino flandes, machihembrada, de 22 mm de espesor, incluso elementos sustentantes para su colocación; según CTE. Medida la superficie ejecutada.

| Código | Ud | Descripción | Rendimiento | Precio | Importe |
|---|---|---|---|---|---|
| TA00300 | h | AYUDANTE CARPINTERÍA | 0.6 | 19.04 | 11.42 |
| TO01500 | h | OF. 1ª CARPINTERÍA | 0.6 | 19.85 | 11.91 |
| KM80010 | m2 | TABLERO M/H DE 22 mm ESPESOR EN PINO FLANDES (material) | 1 | 12 | 12.00 |
| WW00400 | u | PEQUEÑO MATERIAL (material) | 1 | 0.3 | 0.30 |
|  |  | Total |  |  | 35.63 |

| Medición | Uds. | Largo | Ancho | Parcial |
|---|---|---|---|---|
| LAVADERO | 1 | 3.75 | 5.6 | 21.00 |
| Total |  |  |  | 21 |

**07ITW00001** m ALERO DE TEJAS CURVAS DE CERÁMICA PRIMERA CALIDAD (06/09/2012)
3.71 m × 20.24 (21.05 con costes indirectos) = 78.10
Alero de tejas curvas de cerámica de primera calidad, recibidas con mortero M2,5 (1:8), incluso p.p. de emboquillado. Medida la longitud en verdadera magnitud.

| Código | Ud | Descripción | Rendimiento | Precio | Importe |
|---|---|---|---|---|---|
| ATC00100 | h | CUADRILLA ALBAÑILERÍA, FORMADA POR OFICIAL 1ª Y PEÓN ESP. | 0.4 | 38.13 | 15.25 |
| AGM00600 | m3 | MORTERO DE CEMENTO M2,5 (1:8) CEM II/A-L 32,5 N | 0.03 | 48.92 | 1.47 |
| QT00700 | u | TEJA CERÁMICA CURVA | 11 | 0.32 | 3.52 |
|  |  | Total |  |  | 20.24 |

| Medición | Uds. | Largo | Parcial |
|---|---|---|---|
| lavadero | 1 | 3.71 | 3.71 |
| Total |  |  | 3.71 |

**07ITW00003** m BORDE LIBRE DE TEJAS CURVAS CERÁMICAS PRIMERA CALIDAD (06/09/2012)
8.8 m × 15.57 (16.19 con costes indirectos) = 142.47
Borde libre de tejas curvas de cerámica de primera calidad, colocadas con solapes no menores de1/3 de la longitud de la teja y recibidas con mortero M2,5 (1:8). Medida la longitud en verdadera magnitud.

| Código | Ud | Descripción | Rendimiento | Precio | Importe |
|---|---|---|---|---|---|
| ATC00100 | h | CUADRILLA ALBAÑILERÍA, FORMADA POR OFICIAL 1ª Y PEÓN ESP. | 0.35 | 38.13 | 13.35 |
| AGM00600 | m3 | MORTERO DE CEMENTO M2,5 (1:8) CEM II/A-L 32,5 N | 0.01 | 48.92 | 0.49 |
| QT00700 | u | TEJA CERÁMICA CURVA | 5.4 | 0.32 | 1.73 |
|  |  | Total |  |  | 15.57 |

| Medición | Uds. | Largo | Parcial |
|---|---|---|---|
| Lavadero | 2 | 4.4 | 8.80 |
| Total |  |  | 8.8 |

**07ITL00001** m CUMBRERA DE TEJAS CURVAS DE CERÁMICA PRIMERA CALIDAD (06/09/2012)
3.71 m × 12.29 (12.78 con costes indirectos) = 47.41
Cumbrera de tejas curvas de cerámica de primera calidad, colocadas con solapes no menores a 1/3 de la longitud de la teja y recibidas con mortero M2,5 (1:8). Medida la longitud en verdadera magnitud.

| Código | Ud | Descripción | Rendimiento | Precio | Importe |
|---|---|---|---|---|---|
| ATC00100 | h | CUADRILLA ALBAÑILERÍA, FORMADA POR OFICIAL 1ª Y PEÓN ESP. | 0.25 | 38.13 | 9.53 |
| AGM00600 | m3 | MORTERO DE CEMENTO M2,5 (1:8) CEM II/A-L 32,5 N | 0.021 | 48.92 | 1.03 |
| QT00700 | u | TEJA CERÁMICA CURVA | 5.4 | 0.32 | 1.73 |
|  |  | Total |  |  | 12.29 |

| Medición | Uds. | Largo | Parcial |
|---|---|---|---|
| lavadero | 1 | 3.71 | 3.71 |
| Total |  |  | 3.71 |

## CAP 07 INSTALACIONES (06/09/2012)
Importe: 4830.91

**NUIS010** ud FAROLA SOLAR
5 ud × 743.73 (773.48 con costes indirectos) = 3867.40
Farola solar con distribución de luz radialmente asimétrica, compuesta por columna de acero zincado con placa de anclaje; brazo de acero zincado; caja de acero galvanizado con recubrimiento de plástico; módulo solar fotovoltaico, potencia máxima (Wp) 120 W, con caja de conexiones con diodos, cables y conectores; luminaria rectangular de aluminio y acero inoxidable, con lámpara LED de alto brillo, potencia máxima 40 W, eficiencia luminosa 110 lúmenes/W, sensibilidad lumínica 17 lux; batería de iones de litio, tensión 12 V, capacidad 190 Ah, temperatura de trabajo entre -25°C y 75°C y sistema de regulación y control en caja estanca, con interruptor crepuscular y temporizador, tiempo de encendido al 100% durante 4 horas/día, tiempo de encendido al 50% durante 6 horas/día y autonomía máxima sin carga 3 días. El precio no incluye la excavación de la cimentación ni la formación de la cimentación

| Código | Ud | Descripción | Rendimiento | Precio | Importe |
|---|---|---|---|---|---|
| MT34SOL015KC | ud | Farola solar, columna y brazo, potencia maxima 120W , led (material; 02/06/2021) | 1 | 695 | 695.00 |
| MQ04CAG010C | h | Camión con grua de hasta 12 t (maquinaria; 13/11/2020) | 0.5 | 58.55 | 29.28 |
| ATC00400 | h | CUADRILLA FORMADA POR OFICIAL 1ª INSTALADOR Y AYUDANTE (mano de obra) | 0.5 | 38.89 | 19.45 |
|  |  | Total |  |  | 743.73 |

**04RES90100N** ud REPARACIÓN DESAGUE BALSA DE RIEGO (06/09/2012)
1 ud × 103.04 (107.16 con costes indirectos) = 107.16
Limpieza, desatasco y reposición en su caso de colector de desague, y todas las actuaciones necesarias para que quede garantizada la evacuación de agua de lluvia que pueda almacenarse en el fondo de la balsa.

| Código | Ud | Descripción | Rendimiento | Precio | Importe |
|---|---|---|---|---|---|
| TO02100 | h | OFICIAL 1ª | 1 | 19.85 | 19.85 |
| TP00100 | h | PEÓN ESPECIAL | 2.41 | 18.28 | 44.05 |
| ASC00100 | m | COLECTOR ENTERRADO DE HORMIGÓN, DE 200 mm (material; 06/09/2012) | 1.01 | 18.68 | 18.87 |
| 01RSS00001 | m2 | DEMOLICIÓN DE SOLERA DE HORMIGÓN EN MASA DE 10 cm CARGA MANUAL (06/09/2012) | 0.8 | 8.08 | 6.46 |
| 10SSS00002 | m2 | SOLERA HORMIGÓN HM-20 15 cm ESP. (06/09/2012) | 0.8 | 16.89 | 13.51 |
| WW00400 | u | PEQUEÑO MATERIAL | 1 | 0.3 | 0.30 |
|  |  | Total |  |  | 103.04 |

| Medición | Uds. | Parcial |
|---|---|---|
| BALSA | 1 | 1.00 |
| Total |  | 1 |

**NIUR010** ud ACOMETIDA A LA RED DE RIEGO (06/09/2012)
1 ud × 292.32 (304.01 con costes indirectos) = 304.01
Acometida enterrada a la red de riego de 2 m de longitud, que une la red general de distribución de agua de riego de la empresa suministradora con la red de abastecimiento y distribución interior, formada por tubo de polietileno PE 40, de 20 mm de diámetro exterior, PN=10 atm y 2,8 mm de espesor, colocada sobre lecho de arena de 15 cm de espesor, en el fondo de la zanja previamente excavada, debidamente compactada y nivelada con pisón vibrante de guiado manual, relleno lateral compactando hasta los riñones y posterior relleno con la misma arena hasta 10 cm por encima de la generatriz superior de la tubería; dispositivo de toma en carga colocado sobre la red general de distribución que sirve de enlace entre la acometida y la red; llave de corte de 1/2" de diámetro, situada fuera de los límites de la propiedad, alojada en arqueta prefabricada de polipropileno de 30x30x30 cm, colocada sobre solera de hormigón en masa HM-20/P/20/I de 15 cm de espesor. Incluso accesorios, y conexión a la red. Sin incluir la rotura y restauración del firme existente, la excavación ni el posterior relleno principal. Totalmente montada, conexionada y probada.

| Código | Ud | Descripción | Rendimiento | Precio | Importe |
|---|---|---|---|---|---|
| US20650N | u | ARQUETA POLIPROPILENO 30X30X30 CM (material) | 1 | 59.99 | 59.99 |
| US03500 | m | TUBO POLIETILENO 20 mm DIÁM. ExT. 3,6 mm ESP. 10 ATM. (material) | 2 | 0.56 | 1.12 |
| MT37SVE030B | ud | VALVULA DE ESFERA DE LATON NIQUELADO PARA ROSCAR 1/2" (material; 02/06/2021) | 1 | 4.05 | 4.05 |
| MT37WWW105A | ud | COLLARIN DE TOMA DE CARGA DE FUNDICION DUCTI PARA TUBOS DE POLIE (material; 09/06/2021) | 1 | 81.64 | 81.64 |
| MT11ARP050C | ud | TAPA DE PVC, PARA ARQUETASDE FONTANERIA DE 30X30 CM, CON CIERRE (material; 02/06/2021) | 1 | 22.46 | 22.46 |
| AA00200 | m3 | ARENA FINA (material) | 0.212 | 12.92 | 2.74 |
| CH04020 | m3 | HORMIGÓN HM-20/P/20/I, SUMINISTRADO (material) | 0.111 | 56.63 | 6.29 |
| TO02100 | h | OFICIAL 1ª | 0.11 | 19.85 | 2.18 |
| TP00100 | h | PEÓN ESPECIAL | 0.11 | 18.28 | 2.01 |
| TO01900 | h | OF. 1ª FONTANERO (mano de obra) | 3.74 | 19.85 | 74.24 |
| TA00200 | h | AYUDANTE ESPECIALISTA (mano de obra) | 1.87 | 19.04 | 35.60 |
|  |  | Total |  |  | 292.32 |

| Medición | Uds. | Parcial |
|---|---|---|
| arboles junto a senda | 1 | 1.00 |
| Total |  | 1 |

**NIUR020** m TUBERIA DE ABASTECIMIENTO Y DISTRIBUCION (06/09/2012)
40 m × 6.37 (6.62 con costes indirectos) = 264.80
Tubería de abastecimiento y distribución de agua de riego, formada por tubo de polietileno PE 40 de color negro con bandas de color azul, 40 mm de diámetro exterior y 5,5 mm de espesor, PN=10 atm, enterrada, colocada sobre lecho de arena de 10 cm de espesor, debidamente compactada y nivelada con pisón vibrante de guiado manual, relleno lateral compactando hasta los riñones y posterior relleno con la misma arena hasta 10 cm por encima de la generatriz superior de la tubería. Incluso accesorios de conexión y. Totalmente montada, conexionada y probada. Ejecución: NTE-IFR. Instalaciones de fontanería: Riego.Se medirá la longitud realmente ejecutada según especificaciones de Proyecto.

| Código | Ud | Descripción | Rendimiento | Precio | Importe |
|---|---|---|---|---|---|
| TO02100 | h | OFICIAL 1ª | 0.052 | 19.85 | 1.03 |
| TP00100 | h | PEÓN ESPECIAL | 0.052 | 18.28 | 0.95 |
| TO01900 | h | OF. 1ª FONTANERO | 0.044 | 19.85 | 0.87 |
| AA00200 | m3 | ARENA FINA | 0.088 | 12.92 | 1.14 |
| WW00300 | u | MATERIAL COMPLEMENTARIO O PZAS. ESPECIALES (material) | 1 | 0.55 | 0.55 |
| US03800 | m | TUBO POLIETILENO 40 mm DIÁM. ExT. 3,7 mm ESP. 10 ATM. (material) | 1 | 1.83 | 1.83 |
|  |  | Total |  |  | 6.37 |

| Medición | Uds. | Parcial |
|---|---|---|
| RIEGO ARBOLES SENDA | 40 | 40.00 |
| Total |  | 40 |

**NIUR030** m TUBERIA DE RIEGO POR GOTEO
18 m × 1.83 (1.9 con costes indirectos) = 34.20
Tubería de riego por goteo, formada por tubo de polietileno, color negro, de 20 mm de diámetro exterior, con goteros integrados, situados cada 30 cm. Incluso accesorios de conexión. Totalmente montada, conexionada y probada.

| Código | Ud | Descripción | Rendimiento | Precio | Importe |
|---|---|---|---|---|---|
| TO01900 | h | OF. 1ª FONTANERO | 0.011 | 19.85 | 0.22 |
| TA00200 | h | AYUDANTE ESPECIALISTA | 0.055 | 19.04 | 1.05 |
| US03500 | m | TUBO POLIETILENO 20 mm DIÁM. ExT. 3,6 mm ESP. 10 ATM. | 1 | 0.56 | 0.56 |
|  |  | Total |  |  | 1.83 |

| Medición | Uds. | Largo | Parcial |
|---|---|---|---|
| ARBOLES JUNTO A SENDA | 9 | 2 | 18.00 |
| Total |  |  | 18 |

**NIUR100** ud PROGRAMADOR
1 ud × 159.27 (165.64 con costes indirectos) = 165.64
Programador electrónico para riego automático, para 4 estaciones, con 1 programa y 3 arranques diarios del programa, alimentación por batería de 9 V, con capacidad para poner en funcionamiento varias electroválvulas simultáneamente y colocación mural en interior. Incluso programación. Totalmente montado y conexionado.

| Código | Ud | Descripción | Rendimiento | Precio | Importe |
|---|---|---|---|---|---|
| TO01800 | h | OF. 1ª ELECTRICISTA (mano de obra) | 0.943 | 19.85 | 18.72 |
| TA00200 | h | AYUDANTE ESPECIALISTA | 0.943 | 19.04 | 17.95 |
| MT48PRO010A | ud | PROGRAMADOR ELECTRONICO PARA RIEGO AUTOMATICO (material; 02/06/2021) | 1 | 122.6 | 122.60 |
|  |  | Total |  |  | 159.27 |

| Medición | Uds. | Parcial |
|---|---|---|
| ARBOLES SENDA | 1 | 1.00 |
| Total |  | 1 |

**NIUR080** ud ELECTROVALVULA
1 ud × 84.33 (87.7 con costes indirectos) = 87.70
Electroválvula para riego por goteo, cuerpo de plástico, conexiones roscadas, de 1/4" de diámetro, alimentación del solenoide a 24 Vca, presión máxima de 8 bar, con arqueta de plástico provista de tapa. Incluso accesorios de conexión a la tubería de abastecimiento y distribución, excavación y relleno posterior. Totalmente montada y conexionada.

| Código | Ud | Descripción | Rendimiento | Precio | Importe |
|---|---|---|---|---|---|
| mt48ele040a | ud | Electroválvula para riego por goteo, cuerpo de plástico, conexio (material; 02/06/2021) | 1 | 14.43 | 14.43 |
| mt48wwg010a | ud | Arqueta de plástico, con tapa y sin fondo, de 30x30x30 cm, para (material; 02/06/2021) | 1 | 59.16 | 59.16 |
| TO01800 | h | OF. 1ª ELECTRICISTA | 0.11 | 19.85 | 2.18 |
| TO01900 | h | OF. 1ª FONTANERO | 0.22 | 19.85 | 4.37 |
| TA00200 | h | AYUDANTE ESPECIALISTA | 0.22 | 19.04 | 4.19 |
|  |  | Total |  |  | 84.33 |

| Medición | Uds. | Parcial |
|---|---|---|
| ARBOLES SENDA | 1 | 1.00 |
| Total |  | 1 |

## CAP 08 PAVIMENTOS (06/09/2012)
Importe: 10805.76

**15PSS00004** m2 PAVIMENTO DE ALBERO CON CAL (1:12) 10 cm DE ESP (06/09/2012)
239.72 m2 × 7.75 (8.06 con costes indirectos) = 1932.14
Pavimento de albero mezclado con cal en proporción (1:12) de 10 cm de espesor, compactado con medios mecánicos, incluso p.p. de extendido y refino de la superficie final. Medida la superficie ejecutada.

| Código | Ud | Descripción | Rendimiento | Precio | Importe |
|---|---|---|---|---|---|
| TP00100 | h | PEÓN ESPECIAL | 0.15 | 18.28 | 2.74 |
| AP00100 | m3 | ALBERO CERNIDO (material) | 0.1 | 13.95 | 1.40 |
| GK00100 | t | CAL AÉREA APAGADA EN POLVO EN SACOS (material) | 0.02 | 145.5 | 2.91 |
| MR00400 | h | RULO VIBRATORIO | 0.03 | 23.28 | 0.70 |
|  |  | Total |  |  | 7.75 |

| Medición | Uds. | Parcial |
|---|---|---|
| ZONA 2 |  |  |
| zona lavadero | 103.58 | 103.58 |
| zona acacias | 136.14 | 136.14 |
| Total |  | 239.72 |

**15PSS00002** m2 SOLERA DE HORMIGÓN HM-20, DE 15 cm (06/09/2012)
4.21 m2 × 17.99 (18.71 con costes indirectos) = 78.77
Solera de hormigón HM-20, de 15 cm de espesor firme estabilizado y consolidado, incluso p.p. de junta de contorno. Medida la superficie ejecutada.

| Código | Ud | Descripción | Rendimiento | Precio | Importe |
|---|---|---|---|---|---|
| ATC00100 | h | CUADRILLA ALBAÑILERÍA, FORMADA POR OFICIAL 1ª Y PEÓN ESP. | 0.2 | 38.13 | 7.63 |
| CH04120 | m3 | HORMIGÓN HM-20/P/40/I, SUMINISTRADO (material) | 0.175 | 54.45 | 9.53 |
| WW00300 | u | MATERIAL COMPLEMENTARIO O PZAS. ESPECIALES | 1.5 | 0.55 | 0.83 |
|  |  | Total |  |  | 17.99 |

| Medición | Uds. | Largo | Ancho | Parcial |
|---|---|---|---|---|
| fórmula: b*c/2 | 2 | 2 | 2 |  |
| fórmula: b*c/2 | 1 | 0.82 | 0.52 |  |
| Total |  |  |  | 4.21 |

**15PPP00001** m2 ENGRAVILLADO DE 3 cm CON ARENA DE RIO Y GRAVA DE 25 mm (06/09/2012)
98 m2 × 2.95 (3.07 con costes indirectos) = 300.86
Engravillado formado por: mezcla de arena de río y grava de 25 mm de tamaño máximo, procedente de machaqueo, extendida en capa de 3 cm de espesor sobre firme estabilizado y consolidado, incluso compactado con medios mecánicos. Medida la superficie ejecutada.

| Código | Ud | Descripción | Rendimiento | Precio | Importe |
|---|---|---|---|---|---|
| TP00100 | h | PEÓN ESPECIAL | 0.1 | 18.28 | 1.83 |
| AA00300 | m3 | ARENA GRUESA (material) | 0.03 | 10.06 | 0.30 |
| AC00100 | m3 | GRAVILLA MACHAQUEO DIÁM. 18/20 mm CALIZA (material) | 0.03 | 11.63 | 0.35 |
| MR00400 | h | RULO VIBRATORIO | 0.02 | 23.28 | 0.47 |
|  |  | Total |  |  | 2.95 |

| Medición | Uds. | Parcial |
|---|---|---|
| ZONA 1 |  |  |
| entorno "La pila" | 98 | 98.00 |
| Total |  | 98 |

**NTYA010** Ud PASARELA PEATONAL DE MADERA (19/05/2021)
52.4 Ud × 114.31 (118.88 con costes indirectos) = 6229.31
Pasarela peatonal flexible de 150 cm de anchura, formada por tablones de madera de pino tratada en autoclave, unidos entre sí por 3 cuerdas, que sirven para encadenar los tramos de pasarela.

| Medición | Uds. | Largo | Parcial |
|---|---|---|---|
| CAMINO ACCESO A BALSA | 1 | 52.4 | 52.40 |
| Total |  |  | 52.4 |

**NTJR010** m2 PAVIMENTO ABSORBEDOR DE IMPACTOS, DE MATERIA GRANULAR
110 m2 × 11.51 (11.97 con costes indirectos) = 1316.70
Pavimento absorbedor de impactos para una altura máxima de caída de 2,0 m, en áreas exteriores de juegos infantiles, formado por una capa de arena, no compactada, de 20 cm de espesor. Superficie medida según documentación gráfica de Proyecto.

| Código | Ud | Descripción | Rendimiento | Precio | Importe |
|---|---|---|---|---|---|
| MT01ARP021B | m2 | arena de granulometría comprendida entre 0,2 y 2 mm, sin partícu (maquinaria; 01/06/2021) | 0.2 | 38.62 | 7.72 |
| MQ01PAN070B | h | Mini pala cargadora sobre neumáticos de 52 kw/1 m3kW (maquinaria; 01/06/2021) | 0.088 | 33.51 | 2.95 |
| TA00200 | h | AYUDANTE ESPECIALISTA | 0.044 | 19.04 | 0.84 |
|  |  | Total |  |  | 11.51 |

| Medición | Uds. | Parcial |
|---|---|---|
| ZONA JUEGOS BALSA | 110 | 110.00 |
| Total |  | 110 |

**15PPP00002N** m2 RECUPERACIÓN LAVADERO Y EMPEDRADO CON GRAVA DE RIO DE 80 mm (06/09/2012)
31 m2 × 29.4 (30.58 con costes indirectos) = 947.98
Reposición de lajas de lavadero situadas en el mismo y alrededores y empedrado alrededor con grava de río de 80 mm de tamaño medio, asentado sobre capa de mortero M10 (1:4),en seco, de 6 cm de espesor, incluso p.p. de enlechado con mortero (1:1). Medida la superficie ejecutada.

| Código | Ud | Descripción | Rendimiento | Precio | Importe |
|---|---|---|---|---|---|
| ATC00100 | h | CUADRILLA ALBAÑILERÍA, FORMADA POR OFICIAL 1ª Y PEÓN ESP. | 0.6 | 38.13 | 22.88 |
| AG00100 | m3 | GRAVA | 0.08 | 10.86 | 0.87 |
| AGM00100 | m3 | MORTERO DE CEMENTO CEM II/A-L 32,5 N (1:1) (material; 06/09/2012) | 0.015 | 115.75 | 1.74 |
| AGM00300 | m3 | MORTERO DE CEMENTO M10 (1:4) CEM II/A-L 32,5 N (material; 06/09/2012) | 0.062 | 63.06 | 3.91 |
|  |  | Total |  |  | 29.4 |

| Medición | Uds. | Largo | Ancho | Parcial |
|---|---|---|---|---|
| LAVADERO | 16 |  |  | 16.00 |
| ACERA PERIMETRAL | 1 | 3.7 | 1.2 | 4.44 |
|  | 2 | 4.4 | 1.2 | 10.56 |
| Total |  |  |  | 31 |

## CAP 09 ELEMENTOS DE SEGURIDAD Y PROTECCIÓN (06/09/2012)
Importe: 4372.89

**15WCC00001** m2 CERRAMIENTO POSTES CADA 3 m Y MALLA GALV. (06/09/2012)
43.2 m2 × 13.69 (14.24 con costes indirectos) = 615.17
Cerramiento realizado con postes cada 3 m de perfiles tubulares galvanizados de 50 mm de diámetro interior y malla galvanizada de simple torsión, incluso tirantes, garras y p.p. de cimentación y ayudas de albañilería. Medida la superficie ejecutada.

| Código | Ud | Descripción | Rendimiento | Precio | Importe |
|---|---|---|---|---|---|
| ATC00100 | h | CUADRILLA ALBAÑILERÍA, FORMADA POR OFICIAL 1ª Y PEÓN ESP. | 0.05 | 38.13 | 1.91 |
| TO01600 | h | OF. 1ª CERRAJERO-CHAPISTA (mano de obra) | 0.1 | 19.85 | 1.99 |
| TP00100 | h | PEÓN ESPECIAL | 0.15 | 18.28 | 2.74 |
| CH04120 | m3 | HORMIGÓN HM-20/P/40/I, SUMINISTRADO | 0.054 | 54.45 | 2.94 |
| UU01500 | m2 | MALLA GALV. SIMPLE TORSIÓN (material) | 1 | 2.25 | 2.25 |
| UU02000 | m | POSTE METÁLICO DIAM. 50 mm GALVANIZADO (material) | 0.4 | 3.95 | 1.58 |
| WW00300 | u | MATERIAL COMPLEMENTARIO O PZAS. ESPECIALES | 0.5 | 0.55 | 0.28 |
|  |  | Total |  |  | 13.69 |

| Medición | Uds. | Largo | Alto | Parcial |
|---|---|---|---|---|
| vallado por encima balsa | 1 | 27 | 1.6 | 43.20 |
| Total |  |  |  | 43.2 |

**NF11038** m TALANQUERA DOBLE DE MADERA INSTALADA (06/09/2012)
23 m × 55.23 (57.44 con costes indirectos) = 1321.12
Suministro y colocación de talanquera doble de madera de pino tratada en autoclave para clase de uso IV (según norma UNE-EN 335), compuesta por montantes verticales de 1500 mm de longitud y Ø 120 mm, colocados cada 2,02 m, y un larguero horizontal de Ø 100 mm y 2000 mm de longitud, sujetos mediante abrazaderas y tornillería de acero. La altura efectiva de la misma sobre el terreno será de 0,75 m e irá anclada al mismo mediante dados de hormigón de 40x40x40 cm. No incluye el poste final del tramo. Según manual de señalización de Caminos Naturales.

| Código | Ud | Descripción | Rendimiento | Precio | Importe |
|---|---|---|---|---|---|
| TO02200 | h | OFICIAL 2ª | 0.8 | 19.35 | 15.48 |
| TP00100 | h | PEÓN ESPECIAL | 0.8 | 18.28 | 14.62 |
| M01020 | h | CAMIÓN VOLQUETE GRUA 101/130 CV (maquinaria; 03/12/2020) | 0.217 | 33.32 | 7.23 |
| P06034 | ud | Poste torneado de madera de pino tratada en autoclave uso IV, ø (material; 16/01/2020) | 0.5 | 5.9 | 2.95 |
| P06041 | ud | Poste torneado de madera de pino tratada en autoclave uso IV, ø (material; 16/01/2020) | 1 | 8.2 | 8.20 |
| P38025 | ud | Abrazadera y cuatro tornillos de acero galvanizado (material; 16/01/2020) | 1 | 1.75 | 1.75 |
| I09057 | M3 | EXCAVACIÓN MANUAL DE POZO PARA CIMENTACIÓN DE SEÑALES (03/12/2020) | 0.032 | 58.48 | 1.87 |
| 03HMM00002 | m3 | HORMIGÓN EN MASA HM-20/P/40/I EN CIMIENTOS (06/09/2012) | 0.032 | 67.24 | 2.15 |
| I14030 | m3 | PUESTA EN OBRA HORMIGÓN VOLÚMENES AISLADOS<1m3 (03/12/2020) | 0.032 | 30.55 | 0.98 |
|  |  | Total |  |  | 55.23 |

Relación comercial: 000, 49.05, 001, 002, 003, 004, 005, Z0000, Z0100, Z0300, Z0500, Z0600, Z0700, Z1200, Z1900

| Medición | Uds. | Largo | Parcial |
|---|---|---|---|
| BALSA | 1 | 7 | 7.00 |
|  | 1 | 12 | 12.00 |
|  | 1 | 4 | 4.00 |
| Total |  |  | 23 |

**NF11037** m TALANQUERA SIMPLE DE MADERA INSTALADA (06/09/2012)
52.4 m × 44.71 (46.5 con costes indirectos) = 2436.60
Suministro y colocación de talanquera simple de madera de pino tratada en autoclave para clase de uso IV (según norma UNE-EN 335), compuesta por montantes verticales de 1000 mm de longitud y Ø 120 mm, colocados cada 2,0 m, y un larguero horizontal de Ø 100 mm y 2000 mm de longitud, sujetos mediante abrazaderas y tornillería de acero. La altura efectiva de la misma sobre el terreno será de 0,75 m e irá anclada al mismo mediante dados de hormigón de 40x40x40 cm. No incluye el poste final del tramo. Según manual de señalización de Caminos Naturales.

| Código | Ud | Descripción | Rendimiento | Precio | Importe |
|---|---|---|---|---|---|
| TO02200 | h | OFICIAL 2ª | 0.7 | 19.35 | 13.55 |
| TP00100 | h | PEÓN ESPECIAL | 0.7 | 18.28 | 12.80 |
| M01020 | h | CAMIÓN VOLQUETE GRUA 101/130 CV | 0.163 | 33.32 | 5.43 |
| P06034 | ud | Poste torneado de madera de pino tratada en autoclave uso IV, ø | 0.5 | 5.9 | 2.95 |
| P06041 | ud | Poste torneado de madera de pino tratada en autoclave uso IV, ø | 0.5 | 8.2 | 4.10 |
| P38025 | ud | Abrazadera y cuatro tornillos de acero galvanizado | 0.5 | 1.75 | 0.88 |
| I09057 | M3 | EXCAVACIÓN MANUAL DE POZO PARA CIMENTACIÓN DE SEÑALES | 0.032 | 58.48 | 1.87 |
| 03HMM00002 | m3 | HORMIGÓN EN MASA HM-20/P/40/I EN CIMIENTOS | 0.032 | 67.24 | 2.15 |
| I14030 | m3 | PUESTA EN OBRA HORMIGÓN VOLÚMENES AISLADOS<1m3 | 0.032 | 30.55 | 0.98 |
|  |  | Total |  |  | 44.71 |

| Medición | Uds. | Largo | Parcial |
|---|---|---|---|
| CAMINO ACCESO A BALSA | 1 | 52.4 | 52.40 |
| Total |  |  | 52.4 |

## CAP 10 EQUIPAMIENTO (06/09/2012)
Importe: 11450.02

**15UPP00001N** u PAPELERA PÚBLICA DE MADERA TRATADA (06/09/2012)
3 u × 215.26 (223.87 con costes indirectos) = 671.61
Papelera publica construida con maderas tratadas, modelo Rustica PA639T o similar, incluso elementos de anclaje y cimentación, colocación y pintura. Medida la cantidad ejecutada.

| Código | Ud | Descripción | Rendimiento | Precio | Importe |
|---|---|---|---|---|---|
| ATC00200 | h | CUADRILLA ALBAÑILERÍA, FORMADA POR OFICIAL 2ª Y PEÓN ESP. (mano de obra; 06/09/2012) | 0.1 | 37.63 | 3.76 |
| TP00100 | h | PEÓN ESPECIAL | 0.2 | 18.28 | 3.66 |
| CH04120 | m3 | HORMIGÓN HM-20/P/40/I, SUMINISTRADO | 0.049 | 54.45 | 2.67 |
| UU01600N | u | PAPELERA RUSTICA DE MADERA TRATADA (material; 02/06/2021) | 1 | 204.87 | 204.87 |
| WW00400 | u | PEQUEÑO MATERIAL | 1 | 0.3 | 0.30 |
|  |  | Total |  |  | 215.26 |

**NF11050** u APARCABICIS SIMPLE EN U INVERTIDA DE MADERA INSTALADO (06/09/2012)
5 u × 75.52 (78.54 con costes indirectos) = 392.70

| Código | Ud | Descripción | Rendimiento | Precio | Importe |
|---|---|---|---|---|---|
| TO02100 | h | OFICIAL 1ª | 0.9 | 19.85 | 17.87 |
| TP00100 | h | PEÓN ESPECIAL | 0.9 | 18.28 | 16.45 |
| P06040 | u | POSTE TORNEADO DE MADERA DE PINO TRATADA EN AUTOCLAVE ALTURA 2 (material; 03/12/2020) | 1 | 5.71 | 5.71 |
| P06036 | u | POSTE TORNEADO DE MADERA DE PINO TRATADA EN AUTOCLAVE ALTURA 1,5 (material; 03/12/2020) | 0.5 | 4.29 | 2.15 |
| M01020 | h | CAMIÓN VOLQUETE GRUA 101/130 CV | 0.19 | 33.32 | 6.33 |
| P02007 | m3 | GRAVILLA A 5/2, 6/3, 10/5 MM (p.o.) (material; 03/12/2020) | 0.016 | 17.03 | 0.27 |
| I09057 | M3 | EXCAVACIÓN MANUAL DE POZO PARA CIMENTACIÓN DE SEÑALES | 0.128 | 58.48 | 7.49 |
| I14002 | m3 | HORMIGÓN NO ESTRUCTURAL HNE-15/spb/40, ÁRIDO MACHACADO, IN SITU (03/12/2020) | 0.128 | 119.83 | 15.34 |
| I14030 | m3 | PUESTA EN OBRA HORMIGÓN VOLÚMENES AISLADOS<1m3 | 0.128 | 30.55 | 3.91 |
|  |  | Total |  |  | 75.52 |

**NF11048** ud Mesa picnic de madera sin respaldo instalada (06/09/2012)
4 ud × 681.86 (709.13 con costes indirectos) = 2836.52
Suministro y colocación de mesa picnic modelo PIC 1800 VRM210MB o similar, con bancos sin respaldo de polimero reciclado , tornillería de acero inoxidable de Ø 8 mm. Colocación una losa de hormigón de dimensiones 2200x2200x150 mm, armada con malla electrosoldada de 15x15 cm con ø 6 mm B500T y se recubre con 20 mm de gravilla. La mesa se ancla al hormigón mediante barras de acero corrugado de Ø 10 mm B500T y 550 mm de longitud. Según manual de señalización de Caminos Naturales.

| Código | Ud | Descripción | Rendimiento | Precio | Importe |
|---|---|---|---|---|---|
| TO02100 | h | OFICIAL 1ª | 1.25 | 19.85 | 24.81 |
| TP00100 | h | PEÓN ESPECIAL | 1.25 | 18.28 | 22.85 |
| M01020 | h | CAMIÓN VOLQUETE GRUA 101/130 CV | 1.25 | 33.32 | 41.65 |
| NP38028 | ud | Mesa picnic polimero reciclado (material; 02/06/2021) | 1 | 424.79 | 424.79 |
| P01049 | m² | Malla electrosoldada ME 15x15 ø 6-6 B500T (p.o.) (material; 16/01/2020) | 4.86 | 1.79 | 8.70 |
| P01048 | kg | Acero B500S/SD (500 N/mm² límite elástico) (p.o.) (material; 16/01/2020) | 2.863 | 0.65 | 1.86 |
| P02007 | m3 | GRAVILLA A 5/2, 6/3, 10/5 MM (p.o.) | 0.243 | 17.03 | 4.14 |
| P01044 | kg | Puntas (p.o.) (material; 16/01/2020) | 0.65 | 2.19 | 1.42 |
| I09057 | M3 | EXCAVACIÓN MANUAL DE POZO PARA CIMENTACIÓN DE SEÑALES | 0.726 | 58.48 | 42.46 |
| I14002 | m3 | HORMIGÓN NO ESTRUCTURAL HNE-15/spb/40, ÁRIDO MACHACADO, IN SITU | 0.726 | 119.83 | 87.00 |
| I14030 | m3 | PUESTA EN OBRA HORMIGÓN VOLÚMENES AISLADOS<1m3 | 0.726 | 30.55 | 22.18 |
|  |  | Total |  |  | 681.86 |

Relación comercial: 000, 569.67, 001, 002, 003, 004, 005, Z0000, Z0100, Z0300, Z0500, Z0600, Z0700, Z1200, Z1900

**NF11049** ud Banco de madera modelo rústico instalado (06/09/2012)
7 ud × 488.14 (507.67 con costes indirectos) = 3553.69
Suministro y colocación de banco depolímero reciclado marrón, modelo TRO 2000 UM336 o similar y tornillería de acero Ø 8 mm. Colocación sobre dos losas de hormigón HM-20 de 900x470x300 mm y recubierta por 50 mm de gravilla. El banco se ancla al hormigón mediante 4 barras de acero corrugado de Ø 12 mm B500S y 450 mm de longitud. Según manual de señalización de Caminos Naturales.

| Código | Ud | Descripción | Rendimiento | Precio | Importe |
|---|---|---|---|---|---|
| TO02100 | h | OFICIAL 1ª | 0.9 | 19.85 | 17.87 |
| TP00100 | h | PEÓN ESPECIAL | 0.9 | 18.28 | 16.45 |
| M01020 | h | CAMIÓN VOLQUETE GRUA 101/130 CV | 1 | 33.32 | 33.32 |
| P01048 | kg | Acero B500S/SD (500 N/mm² límite elástico) (p.o.) | 1.602 | 0.65 | 1.04 |
| P38029 | ud | Banco de listones de madera tratada (material; 02/06/2021) | 1 | 363.45 | 363.45 |
| I09057 | M3 | EXCAVACIÓN MANUAL DE POZO PARA CIMENTACIÓN DE SEÑALES | 0.254 | 58.48 | 14.85 |
| P02007 | m3 | GRAVILLA A 5/2, 6/3, 10/5 MM (p.o.) | 0.174 | 17.03 | 2.96 |
| I14002 | m3 | HORMIGÓN NO ESTRUCTURAL HNE-15/spb/40, ÁRIDO MACHACADO, IN SITU | 0.254 | 119.83 | 30.44 |
| I14030 | m3 | PUESTA EN OBRA HORMIGÓN VOLÚMENES AISLADOS<1m3 | 0.254 | 30.55 | 7.76 |
|  |  | Total |  |  | 488.14 |

Relación comercial: 000, 374.04, 001, 002, 003, 004, 005, Z0000, Z0100, Z0300, Z0500, Z0600, Z0700, Z1200, Z1900

**F11003** ud Señal Tipo CN-02 INFORMATIVA. Instalación de soporte y colocació (06/09/2012)
1 ud × 809.34 (841.71 con costes indirectos) = 841.71
"Cartel de información general" formado por dos soportes de madera de pino tratada en autoclave para clase de uso IV (según norma UNE-EN 335) de sección circular de Ø 120 mm y 3000 mm de altura, a los que irán clavadas con clavos de acero galvanizado sendas placas corporativas de CN de aluminio serigrafiadas, de diámetro interior 120 mm y 100 mm de altura, y panel central de plancha de acero de medidas 1188x1050x2 mm, (NO INCLUIDO). La tornillería será de acero. Incluye elaboración de contenido, maquetación, montaje, transporte, adecuación posterior del terreno, colocación y anclaje mediante puntas de acero en zapatas de hormigón de 60x60x60 cm, situada 5 cm bajo la rasante. Según manual de señalización de Caminos Naturales.

| Código | Ud | Descripción | Rendimiento | Precio | Importe |
|---|---|---|---|---|---|
| TO02100 | h | OFICIAL 1ª | 1 | 19.85 | 19.85 |
| TP00100 | h | PEÓN ESPECIAL | 2 | 18.28 | 36.56 |
| P38019 | ud | Chapa aluminio serigrafiada 377x100 mm (VITOLA) (material; 16/01/2020) | 2 | 8.7 | 17.40 |
| P06047 | ud | Poste torneado de madera de pino tratada en autoclave uso IV, ø (material; 16/01/2020) | 2 | 17.71 | 35.42 |
| P38005 | ud | Tableado machihembrado de madera tratada de 1050x1188 mm. Tablas de 25x117 mm. Incluye barra estabilizadora de 25x117 mm. (material; 16/01/2020) | 1 | 362.09 | 362.09 |
| M01020 | h | CAMIÓN VOLQUETE GRUA 101/130 CV | 0.75 | 33.32 | 24.99 |
| F11027 | ud | Contenido señal tipo CN-02 (16/01/2020) | 1 | 60.26 | 60.26 |
| F11033 | ud | Maquetación señal tipo CN-02 (16/01/2020) | 1 | 162.54 | 162.54 |
| I09057 | M3 | EXCAVACIÓN MANUAL DE POZO PARA CIMENTACIÓN DE SEÑALES | 0.432 | 58.48 | 25.26 |
| I14002 | m3 | HORMIGÓN NO ESTRUCTURAL HNE-15/spb/40, ÁRIDO MACHACADO, IN SITU | 0.432 | 119.83 | 51.77 |
| I14030 | m3 | PUESTA EN OBRA HORMIGÓN VOLÚMENES AISLADOS<1m3 | 0.432 | 30.55 | 13.20 |
|  |  | Total |  |  | 809.34 |

Relación comercial: 000, 874.22, 001, 002, 003, 004, 005, Z0000, Z0100, Z0300, Z0500, Z0600, Z0700, Z1200, Z1900

**15UJJ00006N** u MUELLE DE MADERA (06/09/2012)
1 u × 501.28 (521.33 con costes indirectos) = 521.33
Muele de madera modelo IROY 1 JROYM01SD o similar, construida con acero, incluso elementos de anclaje y cimentación, colocación y pintura. Medida la cantidad ejecutada.

| Código | Ud | Descripción | Rendimiento | Precio | Importe |
|---|---|---|---|---|---|
| ATC00200 | h | CUADRILLA ALBAÑILERÍA, FORMADA POR OFICIAL 2ª Y PEÓN ESP. | 0.25 | 37.63 | 9.41 |
| TP00100 | h | PEÓN ESPECIAL | 1.26 | 18.28 | 23.03 |
| CH04120 | m3 | HORMIGÓN HM-20/P/40/I, SUMINISTRADO | 0.346 | 54.45 | 18.84 |
| UU00800N | u | MUELLE IROY O SIMILAR (material; 09/06/2021) | 1 | 450 | 450.00 |
|  |  | Total |  |  | 501.28 |

**15UJJ00004N** u COLUMPIO DOBLE DE MADERA (06/09/2012)
1 u × 1579.93 (1643.13 con costes indirectos) = 1643.13
Columpio doble de madera modelo ROYBO JROYC20000 o similar, construido con rollizos de madera, 2 asientos planos, incluso elementos de anclaje y cimentación, colocación y pintura. Medida la cantidad ejecutada.

| Código | Ud | Descripción | Rendimiento | Precio | Importe |
|---|---|---|---|---|---|
| ATC00200 | h | CUADRILLA ALBAÑILERÍA, FORMADA POR OFICIAL 2ª Y PEÓN ESP. | 0.25 | 37.63 | 9.41 |
| TP00100 | h | PEÓN ESPECIAL | 1.35 | 18.28 | 24.68 |
| CH04120 | m3 | HORMIGÓN HM-20/P/40/I, SUMINISTRADO | 0.346 | 54.45 | 18.84 |
| UU00500N | u | COLUMPIO DOBLE DE MADERA (material; 09/06/2021) | 1 | 1527 | 1527.00 |
|  |  | Total |  |  | 1579.93 |

**15UJJ000061N** u BALANCIN DOBLE DE MADERA (06/09/2012)
1 u × 951.28 (989.33 con costes indirectos) = 989.33
Balancín doble de madera modelo IROY 4 JROYM04 o similar, construida con rollizos de madera y acero, incluso elementos de anclaje y cimentación, colocación y pintura. Medida la cantidad ejecutada.

| Código | Ud | Descripción | Rendimiento | Precio | Importe |
|---|---|---|---|---|---|
| ATC00200 | h | CUADRILLA ALBAÑILERÍA, FORMADA POR OFICIAL 2ª Y PEÓN ESP. | 0.25 | 37.63 | 9.41 |
| TP00100 | h | PEÓN ESPECIAL | 1.26 | 18.28 | 23.03 |
| CH04120 | m3 | HORMIGÓN HM-20/P/40/I, SUMINISTRADO | 0.346 | 54.45 | 18.84 |
| UU00800NN | u | BALANCIN DOBLE DE MADERA (material; 09/06/2021) | 1 | 900 | 900.00 |
|  |  | Total |  |  | 951.28 |

## CAP 11 JARDINERÍA (06/09/2012)
Importe: 398.79

**15JAA00001** u ÁRBOL DE SOMBRA, DE HOJA CADUCA (06/09/2012)
9 u × 42.61 (44.31 con costes indirectos) = 398.79
Árbol de sombra, decorativo especial de hoja caduca de 2,50 m de altura, servido a raíz desnuda, incluso apertura de hoyo de 1x1 m, extracción de tierras, plantación y relleno de tierra vegetal, suministro de abonos, tutor de madera de castaño de 2 m de altura, conservación y riegos. Medida la cantidad ejecutada.

| Código | Ud | Descripción | Rendimiento | Precio | Importe |
|---|---|---|---|---|---|
| TO00800 | h | OF. 1ª JARDINERO (mano de obra) | 0.4 | 19.85 | 7.94 |
| TP00100 | h | PEÓN ESPECIAL | 0.52 | 18.28 | 9.51 |
| UJ00100 | t | ABONOS (material) | 0.002 | 204.95 | 0.41 |
| UJ00200 | u | ÁRBOL SOMBRA HOJA CADUCA 2,50 m (material) | 1 | 5.92 | 5.92 |
| UJ01800 | m3 | TIERRA VEGETAL (material) | 1 | 8.37 | 8.37 |
| UJ01900 | u | TUTOR DE MADERA DE CASTAÑO 2 m (material) | 1 | 5.91 | 5.91 |
| ME00400 | h | RETROEXCAVADORA | 0.13 | 34.98 | 4.55 |
|  |  | Total |  |  | 42.61 |

## CAP 12 GESTIÓN DE RESIDUOS (11/06/2021)
Importe: 300

**12GR** TRATAMIENTO DE RESIDUOS DE LA CONSTRUCCIÓN (11/06/2021)
1 × 288.46 (300 con costes indirectos) = 300.00
Clasificación y depósito a pie de obra de los residuos de construcción y/o demolición, separándolos en las siguientes fracciones: hormigón, cerámicos, matales, maderas, vidrios, plásticos, papeles o cartones y residuos peligrosos; dentro de la obra en la que se produzcan, con medios manuales y carga sobre camión.
Transporte de residuos inertes de hormigones, morteros y prefabricados, ladrillos, tejas y materiales cerámicos, plásticos, papel y cartón producidos en obras de construcción y/o demolición, con contenedor, a vertedero específico, instalación de tratamiento de residuos de construcción y demolición externa a la obra o centro de valorización o eliminación de residuos, incluso servicio de entrega, alquiler y recogida en obra de contenedor. El precio incluye el canon de vertido por entrega de residuos.
Transporte con camión de residuos vegetales producidos durante los trabajos de limpieza de solares, poda y tala de árboles, a vertedero específico.

## CAP 13 SEGURIDAD Y SALUD (06/09/2012)
Importe: 500

**19SIC20007** u GAFAS PANORÁM. MONTURA DE PVC, PANT. POLICARBONATO
5 u × 2.56 (2.66 con costes indirectos) = 13.30
Gafas panoramica de montura de PVC transparente, pantalla exterior de policarbonato, ventilación directa, para trabajos con ambientes pulvigenos, según R.D. 773/97 y marcado CE según R.D. 1407/92. Medida la unidad en obra.

| Código | Ud | Descripción | Rendimiento | Precio | Importe |
|---|---|---|---|---|---|
| HC03510 | u | GAFAS ANTI-POLVO DE PVC CON VENTILACION (material) | 1 | 2.56 | 2.56 |
|  |  | Total |  |  | 2.56 |

**19SIP90009** u PAR BOTAS SEGURIDAD SERRAJE, PUNTERA Y PLANTILLA NO MET.
5 u × 26.35 (27.4 con costes indirectos) = 137.00
Par de botas de seguridad contra riesgos mecánicos, fabricado en serraje transpirable, puntera y plantilla no metálica, piso antideslizante según R.D. 773/97 y marcado CE según R.D. 1407/92. Medida la unidad en obra.

| Código | Ud | Descripción | Rendimiento | Precio | Importe |
|---|---|---|---|---|---|
| HC00640 | u | PAR DE BOTAS SEGURIDAD SERRAJE PUNT. Y PLANT. NO METAL (material) | 1 | 26.35 | 26.35 |
|  |  | Total |  |  | 26.35 |

**19SIT90008** u CHALECO REFLECTANTE POLIÉSTER, SEGURIDAD VIAL
5 u × 2.5 (2.6 con costes indirectos) = 13.00
Chaleco reflectante confeccionado con tejido fluorescente y tiras de tela reflectante 100% poliéster, para seguridad vial en general según R.D. 773/97 y marcado CE según R.D. 1407/92. Medida la unidad en obra.

| Código | Ud | Descripción | Rendimiento | Precio | Importe |
|---|---|---|---|---|---|
| HC01600 | u | CHALECO REFLECTANTE (material) | 1 | 2.5 | 2.50 |
|  |  | Total |  |  | 2.5 |

**19SIC90001** u CASCO SEG. CONTRA IMPACTOS POLIETILENO ALTA
5 u × 1.53 (1.59 con costes indirectos) = 7.95
Casco de seguridad contra impactos polietileno alta densidad según R.D. 773/97 y marcado CE según R.D. 1407/92. Medida la unidad en obra.

| Código | Ud | Descripción | Rendimiento | Precio | Importe |
|---|---|---|---|---|---|
| HC01500 | u | CASCO DE SEGURIDAD ESTANDAR (material) | 1 | 1.53 | 1.53 |
|  |  | Total |  |  | 1.53 |

**19SIM90002** u PAR GUANTES RIESGOS MECÁNICOS MED. PIEL DE FLOR VACUNO
5 u × 2.35 (2.44 con costes indirectos) = 12.20
Par de guantes de protección para riesgos mecánicos medios, fabricado en piel de flor de vacuno natural con refuerzo en uñeros y nudillos, según R.D. 773/97 y marcado CE según R.D. 1407/92. Medida la unidad en obra.

| Código | Ud | Descripción | Rendimiento | Precio | Importe |
|---|---|---|---|---|---|
| HC04210 | u | PAR DE GUANTES RIESGOS MECÁNICOS MEDIOS PIEL VACUNO (material) | 1 | 2.35 | 2.35 |
|  |  | Total |  |  | 2.35 |

**19SIC30001** u MASCARILLA AUTO FILTRANTE DE CELULOSA
20 u × 0.65 (0.68 con costes indirectos) = 13.60
Mascarilla auto filtrante de celulosa para trabajo con polvo y humos, según R.D. 773/97 y marcado CE según R.D. 1407/92. Medida la unidad en obra.

| Código | Ud | Descripción | Rendimiento | Precio | Importe |
|---|---|---|---|---|---|
| HC05200 | u | MASCARILLA DE CELULOSA POLVO Y HUMOS (material) | 1 | 0.65 | 0.65 |
|  |  | Total |  |  | 0.65 |

**19SSS90101** u SEÑAL METÁLICA "OBLIG. PROH." 42 cm, CON SOPORTE METÁLICO (06/09/2012)
1 u × 19.51 (20.29 con costes indirectos) = 20.29
Señal de seguridad metálica tipo obligación o prohibición de 42 cm, con soporte metálico de 50 mm de diám., incluso colocación, de acuerdo R.D. 485/97 y p.p. de desmontaje. Medida la cantidad ejecutada.

| Código | Ud | Descripción | Rendimiento | Precio | Importe |
|---|---|---|---|---|---|
| TP00100 | h | PEÓN ESPECIAL | 0.1 | 18.28 | 1.83 |
| HS00800 | u | SEÑAL OBLIGACIÓN O PROHIBICIÓN 42 cm (material) | 0.33 | 35.6 | 11.75 |
| HS02100 | u | SOPORTE METALICO DIÁM. 50 mm (material) | 0.33 | 17.98 | 5.93 |
|  |  | Total |  |  | 19.51 |

**19SSA00100** m2 CERRAMIENTO PROV. OBRA, PANEL MALLA GALV. SOPORT. PREFABR. (06/09/2012)
28 m2 × 9.14 (9.51 con costes indirectos) = 266.28
Cerramiento provisional de obra, realizado con postes cada 3 m de perfiles tubulares galvanizados de 50 mm de diám. interior, panel rígido de malla galvanizada y p.p. de piezas prefabricadas de hormigón moldeado para apoyo y alojamiento de postes y ayudas de albañilería. Medida la superficie ejecutada.

| Código | Ud | Descripción | Rendimiento | Precio | Importe |
|---|---|---|---|---|---|
| TO00100 | h | OF. 1ª ALBAÑILERÍA | 0.015 | 19.85 | 0.30 |
| TP00100 | h | PEÓN ESPECIAL | 0.03 | 18.28 | 0.55 |
| CA02500 | kg | ACERO GALVANIZADO EN CALIENTE (material) | 0.133 | 3.7 | 0.49 |
| HS02150 | u | BASE HORMIGÓN CERRAMIENTO PROV. (material) | 0.133 | 4.22 | 0.56 |
| UU01510 | m2 | MALLA GALV. ELECTROSOLDADA EN PANELES RÍGIDOS (material) | 1 | 7.24 | 7.24 |
|  |  | Total |  |  | 9.14 |

**19SSA00001** u CONO DE BALIZAMIENTO REFLECTANTE DE 0,50 m (06/09/2012)
1 u × 2.43 (2.53 con costes indirectos) = 2.53
Cono de balizamiento reflectante de 0,50 m, incluso colocación de acuerdo con las especificaciones y modelos del R.D. 485/97, valorado en función del número óptimo de utilizaciones. Medida la cantidad ejecutada.

| Código | Ud | Descripción | Rendimiento | Precio | Importe |
|---|---|---|---|---|---|
| TP00100 | h | PEÓN ESPECIAL | 0.05 | 18.28 | 0.91 |
| HS00100 | u | CONO BALIZAMIENTO REFLEC. 0,50 m (material) | 0.1 | 15.24 | 1.52 |
|  |  | Total |  |  | 2.43 |

**19SIW90001** u CARTUCHO CREMA PROTECTORA SOLAR
1 u × 1.87 (1.94 con costes indirectos) = 1.94
Cartucho de crema protectora solar de 500 ml para uso industrial según R.D. 773/97 y marcado CE según R.D. 1407/92. Medida la unidad en obra.

| Código | Ud | Descripción | Rendimiento | Precio | Importe |
|---|---|---|---|---|---|
| HC09900 | u | CARTUCHO DE 500 ml DE CREMA PROTECTORA SOLAR (material) | 1 | 1.87 | 1.87 |
|  |  | Total |  |  | 1.87 |

**19SSA00051** m VALLA METÁLICA PARA ACOTAMIENTO DE ESPACIOS, ELEM. MET. (06/09/2012)
7.4 m × 1.55 (1.61 con costes indirectos) = 11.91
Valla metálica para acotamiento de espacios, formada por elementos metálicos autónomos normalizados de 2,50x1,10 m, incluso montaje y desmontaje de los mismos. Medida la longitud ejecutada.

| Código | Ud | Descripción | Rendimiento | Precio | Importe |
|---|---|---|---|---|---|
| TP00100 | h | PEÓN ESPECIAL | 0.04 | 18.28 | 0.73 |
| HS03400 | u | VALLA AUTÓNOMA NORMALIZADA METÁLICA (material) | 0.013 | 63.29 | 0.82 |
|  |  | Total |  |  | 1.55 |

## Precios auxiliares

**03ACC00010** kg ACERO EN BARRAS CORRUGADAS B400S EN CIMENT.
Precio: 1.16
Acero en barras corrugadas B 400 S en elementos de cimentación, incluso corte, labrado, colocación y p.p. de atado con alambre recocido, separadores, y puesta en obra; según instrucción EHE. Medido en peso nominal.

| Código | Ud | Descripción | Rendimiento | Precio | Importe |
|---|---|---|---|---|---|
| TO00600 | h | OF. 1ª FERRALLISTA (mano de obra) | 0.02 | 19.85 | 0.40 |
| CA00220 | kg | ACERO B 400 S (material) | 1.08 | 0.68 | 0.73 |
| CA01700 | kg | ALAMBRE DE ATAR (material) | 0.005 | 1.23 | 0.01 |
| WW00400 | u | PEQUEÑO MATERIAL | 0.05 | 0.3 | 0.02 |
|  |  | Total |  |  | 1.16 |

**03HAZ00002** m3 HORMIGÓN HA-25/P/40/IIa EN ZAPATAS Y ENCEPADOS (06/09/2012)
Precio: 68.37
Hormigón para armar HA-25/P/40/IIa, consistencia plástica y tamaño máximo del árido 40 mm, en zapatas y encepados, suministrado y puesto en obra, incluso p.p. de limpieza de fondos, vibrado y curado; según instrucción EHE y CTE. Medido el volumen teórico ejecutado.

| Código | Ud | Descripción | Rendimiento | Precio | Importe |
|---|---|---|---|---|---|
| TO02200 | h | OFICIAL 2ª | 0.05 | 19.35 | 0.97 |
| TP00100 | h | PEÓN ESPECIAL | 0.4 | 18.28 | 7.31 |
| CH03020 | m3 | HORMIGÓN HA-25/P/40/IIa, SUMINISTRADO (material) | 1.03 | 58.15 | 59.89 |
| MV00100 | h | VIBRADOR (maquinaria) | 0.13 | 1.51 | 0.20 |
|  |  | Total |  |  | 68.37 |

**AGM00500** m3 MORTERO DE CEMENTO M5 (1:6) CEM II/A-L 32,5 N (material; 06/09/2012)
Precio: 53.94
Mortero de cemento CEM II/A-L 32,5 N, tipo M5 (1:6), con una resistencia a compresión de 5 N/mm2, según UNE-EN 998-2:2004.

| Código | Ud | Descripción | Rendimiento | Precio | Importe |
|---|---|---|---|---|---|
| TP00100 | h | PEÓN ESPECIAL | 1.03 | 18.28 | 18.83 |
| AA00300 | m3 | ARENA GRUESA | 1.102 | 10.06 | 11.09 |
| GC00200 | t | CEMENTO CEM II/A-L 32,5 N EN SACOS (material) | 0.258 | 92.54 | 23.88 |
| GW00100 | m3 | AGUA POTABLE | 0.263 | 0.55 | 0.14 |
|  |  | Total |  |  | 53.94 |

**AGM00800** m3 MORTERO DE CEMENTO M5 (1:6) CEM II/A-L 32,5 N + PLAST. (material; 06/09/2012)
Precio: 55.56
Mortero de cemento CEM II/A-L 32,5 N, tipo M5 (1:6), con adición de plastificante, con una resistencia a compresión de 5 N/mm2, según UNE-EN 998-2:2004.

| Código | Ud | Descripción | Rendimiento | Precio | Importe |
|---|---|---|---|---|---|
| TP00100 | h | PEÓN ESPECIAL | 1.03 | 18.28 | 18.83 |
| AA00300 | m3 | ARENA GRUESA | 1.102 | 10.06 | 11.09 |
| GA00200 | l | PLASTIFICANTE (material) | 1.288 | 1.26 | 1.62 |
| GC00200 | t | CEMENTO CEM II/A-L 32,5 N EN SACOS | 0.258 | 92.54 | 23.88 |
| GW00100 | m3 | AGUA POTABLE | 0.263 | 0.55 | 0.14 |
|  |  | Total |  |  | 55.56 |

**ATC00100** h CUADRILLA ALBAÑILERÍA, FORMADA POR OFICIAL 1ª Y PEÓN ESP. (mano de obra; 06/09/2012)
Precio: 38.13
Cuadrilla albañilería, formada por oficial 1ª y peón especial.

| Código | Ud | Descripción | Rendimiento | Precio | Importe |
|---|---|---|---|---|---|
| TO00100 | h | OF. 1ª ALBAÑILERÍA | 1 | 19.85 | 19.85 |
| TP00100 | h | PEÓN ESPECIAL | 1 | 18.28 | 18.28 |
|  |  | Total |  |  | 38.13 |

**I13007** m³ Mortero cemento y arena de miga M-5 (1/6), D<= 20 km (06/09/2012)
Precio: 89.25
Mortero de cemento y arena de miga M-5 (dosificación 1/6), a una distancia máxima de 20 km.

| Código | Ud | Descripción | Rendimiento | Precio | Importe |
|---|---|---|---|---|---|
| TP00100 | h | PEÓN ESPECIAL | 2.25 | 18.28 | 41.13 |
| P01006 | t | Cemento CEM II/A-V 42,5 R a granel (p.o.) (material; 16/01/2020) | 0.25 | 84.39 | 21.10 |
| P02002 | m³ | Arena de miga cribada (p.o.) (material; 16/01/2020) | 1.1 | 13.21 | 14.53 |
| P01001 | m³ | Agua (p.o.) (material; 16/01/2020) | 0.255 | 0.88 | 0.22 |
| M02015 | h | Hormigonera fija 250 l (maquinaria; 16/01/2020) | 0.5 | 24.53 | 12.27 |
|  |  | Total |  |  | 89.25 |

Relación comercial: 000, 92.6, 001, 002, 003, 004, 005, Z0000, Z0100, Z0300, Z0500, Z0600, Z0700, Z1200, Z1900

**AGM00600** m3 MORTERO DE CEMENTO M2,5 (1:8) CEM II/A-L 32,5 N (material; 06/09/2012)
Precio: 48.92
Mortero de cemento CEM II/A-L 32,5 N, tipo M2,5 (1:8), con una resistencia a compresión de 2,5 N/mm2, según UNE-EN 998-2:2004.

| Código | Ud | Descripción | Rendimiento | Precio | Importe |
|---|---|---|---|---|---|
| TP00100 | h | PEÓN ESPECIAL | 1.03 | 18.28 | 18.83 |
| AA00300 | m3 | ARENA GRUESA | 1.174 | 10.06 | 11.81 |
| GC00200 | t | CEMENTO CEM II/A-L 32,5 N EN SACOS | 0.196 | 92.54 | 18.14 |
| GW00100 | m3 | AGUA POTABLE | 0.258 | 0.55 | 0.14 |
|  |  | Total |  |  | 48.92 |

**ATC00400** h CUADRILLA FORMADA POR OFICIAL 1ª INSTALADOR Y AYUDANTE (mano de obra)
Precio: 38.89
Cuadrilla formada por un oficial 1ª instalador y ayudante especialista.

| Código | Ud | Descripción | Rendimiento | Precio | Importe |
|---|---|---|---|---|---|
| TA00200 | h | AYUDANTE ESPECIALISTA | 1 | 19.04 | 19.04 |
| TO02000 | h | OF. 1ª INSTALADOR (mano de obra) | 1 | 19.85 | 19.85 |
|  |  | Total |  |  | 38.89 |

**ASC00100** m COLECTOR ENTERRADO DE HORMIGÓN, DE 200 mm (material; 06/09/2012)
Precio: 18.68
Colector enterrado de hormigón, de 200 mm de diámetro interior. colocado sobre solera de hormigón en masa HM-20 de 10 cm de espesor y recalce de hormigón en masa HM-20 hasta el eje horizontal, incluso p.p. de corchetes de hormigón en masa y relleno. Medida la longitud entre ejes de arquetas.

| Código | Ud | Descripción | Rendimiento | Precio | Importe |
|---|---|---|---|---|---|
| TO00100 | h | OF. 1ª ALBAÑILERÍA | 0.25 | 19.85 | 4.96 |
| TP00100 | h | PEÓN ESPECIAL | 0.415 | 18.28 | 7.59 |
| SC02800 | m | TUBO HORMIGÓN DIÁM. 200 mm (material) | 1.01 | 5.57 | 5.63 |
| MR00200 | h | PISÓN MECÁNICO MANUAL (maquinaria) | 0.165 | 3.01 | 0.50 |
|  |  | Total |  |  | 18.68 |

**01RSS00001** m2 DEMOLICIÓN DE SOLERA DE HORMIGÓN EN MASA DE 10 cm CARGA MANUAL (06/09/2012)
Precio: 8.08
Demolición de solera de hormigón en masa de 10 cm de espesor, con medios mecánicos, incluso carga manual y transporte de material sobrante a vertedero. Medida la superficie inicial.

| Código | Ud | Descripción | Rendimiento | Precio | Importe |
|---|---|---|---|---|---|
| TP00100 | h | PEÓN ESPECIAL | 0.36 | 18.28 | 6.58 |
| MC00100 | h | COMPRESOR DOS MARTILLOS (maquinaria) | 0.035 | 6.35 | 0.22 |
| MK00100 | h | CAMIÓN BASCULANTE (maquinaria) | 0.05 | 25.6 | 1.28 |
|  |  | Total |  |  | 8.08 |

**10SSS00002** m2 SOLERA HORMIGÓN HM-20 15 cm ESP. (06/09/2012)
Precio: 16.89
Solera de hormigón HM-20 de 15 cm de espesor, incluso p.p. de compactado de base y junta de contorno. Medida la superficie deduciendo huecos mayores de 0,50 m2.

| Código | Ud | Descripción | Rendimiento | Precio | Importe |
|---|---|---|---|---|---|
| TO02200 | h | OFICIAL 2ª | 0.2 | 19.35 | 3.87 |
| TP00100 | h | PEÓN ESPECIAL | 0.2 | 18.28 | 3.66 |
| CH04120 | m3 | HORMIGÓN HM-20/P/40/I, SUMINISTRADO | 0.162 | 54.45 | 8.82 |
| XT14000 | m3 | POLIESTIRENO PLANCHAS RIGIDAS, DENS. 12 kg/m3 (material) | 0.003 | 178.6 | 0.54 |
|  |  | Total |  |  | 16.89 |

**AGM00100** m3 MORTERO DE CEMENTO CEM II/A-L 32,5 N (1:1) (material; 06/09/2012)
Precio: 115.75
Mortero de cemento CEM II/A-L 32,5 N (1:1), según UNE-EN 998-2:2004.

| Código | Ud | Descripción | Rendimiento | Precio | Importe |
|---|---|---|---|---|---|
| TP00100 | h | PEÓN ESPECIAL | 1.03 | 18.28 | 18.83 |
| AA00200 | m3 | ARENA FINA | 0.7 | 12.92 | 9.04 |
| GC00200 | t | CEMENTO CEM II/A-L 32,5 N EN SACOS | 0.948 | 92.54 | 87.73 |
| GW00100 | m3 | AGUA POTABLE | 0.278 | 0.55 | 0.15 |
|  |  | Total |  |  | 115.75 |

**AGM00300** m3 MORTERO DE CEMENTO M10 (1:4) CEM II/A-L 32,5 N (material; 06/09/2012)
Precio: 63.06
Mortero de cemento CEM II/A-L 32,5 N, tipo M10 (1:4), con una resistencia a compresión de 10 N/mm2, según UNE-EN 998-2:2004.

| Código | Ud | Descripción | Rendimiento | Precio | Importe |
|---|---|---|---|---|---|
| TP00100 | h | PEÓN ESPECIAL | 1.03 | 18.28 | 18.83 |
| AA00300 | m3 | ARENA GRUESA | 1.061 | 10.06 | 10.67 |
| GC00200 | t | CEMENTO CEM II/A-L 32,5 N EN SACOS | 0.361 | 92.54 | 33.41 |
| GW00100 | m3 | AGUA POTABLE | 0.268 | 0.55 | 0.15 |
|  |  | Total |  |  | 63.06 |

**03HMM00002** m3 HORMIGÓN EN MASA HM-20/P/40/I EN CIMIENTOS (06/09/2012)
Precio: 67.24
Hormigón en masa HM-20/P/40/I, consistencia plástica y tamaño máximo del árido 40 mm, en cimientos, suministrado y puesto en obra, incluso p.p. de vibrado; según instrucción EHE y CTE. Medido el volumen teórico ejecutado.

| Código | Ud | Descripción | Rendimiento | Precio | Importe |
|---|---|---|---|---|---|
| TP00100 | h | PEÓN ESPECIAL | 0.45 | 18.28 | 8.23 |
| CH04120 | m3 | HORMIGÓN HM-20/P/40/I, SUMINISTRADO | 1.08 | 54.45 | 58.81 |
| MV00100 | h | VIBRADOR | 0.13 | 1.51 | 0.20 |
|  |  | Total |  |  | 67.24 |

**ATC00200** h CUADRILLA ALBAÑILERÍA, FORMADA POR OFICIAL 2ª Y PEÓN ESP. (mano de obra; 06/09/2012)
Precio: 37.63
Cuadrilla albañilería, formada por oficial 2ª y peón especial.

| Código | Ud | Descripción | Rendimiento | Precio | Importe |
|---|---|---|---|---|---|
| TO02200 | h | OFICIAL 2ª | 1 | 19.35 | 19.35 |
| TP00100 | h | PEÓN ESPECIAL | 1 | 18.28 | 18.28 |
|  |  | Total |  |  | 37.63 |

**F11027** ud Contenido señal tipo CN-02 (16/01/2020)
Precio: 60.26
Elaboración de contenido para señal tipo CN-02 según el Manual de Señalización de Caminos Naturales.

| Código | Ud | Descripción | Rendimiento | Precio | Importe |
|---|---|---|---|---|---|
| O03002 | h | Titulado superior o máster de 5 a 10 años de experiencia (mano de obra; 16/01/2020) | 2 | 30.13 | 60.26 |
|  |  | Total |  |  | 60.26 |

**F11033** ud Maquetación señal tipo CN-02 (16/01/2020)
Precio: 162.54
Maquetación del contenido para señal tipo CN-02 según el Manual de Señalización de Caminos Naturales.

| Código | Ud | Descripción | Rendimiento | Precio | Importe |
|---|---|---|---|---|---|
| O03029 | h | Diseñador gráfico (mano de obra; 16/01/2020) | 7 | 23.22 | 162.54 |
|  |  | Total |  |  | 162.54 |

## Recursos

**TP00100** h PEÓN ESPECIAL
Medidas las horas trabajadas

**ME00300** h PALA CARGADORA
Medidas las horas trabajadas

**TO02200** h OFICIAL 2ª
Medidas las horas trabajadas

**MQ0620aa** h Camión caja fija con grúa auxiliar de 10 t
Camión de caja fija con grúa auxiliar con carga máxima autorizada de 10 t

**MK00200** h CAMIÓN CISTERNA
Medidas las horas trabajadas

**MN00100** h MOTONIVELADORA
Medidas las horas trabajadas

**MR00400** h RULO VIBRATORIO
Medidas las horas trabajadas

**MT00100** h TRAÍLLA REMOLCADA/TRACTOR
Medidas las horas trabajadas

**ME00400** h RETROEXCAVADORA
Medidas las horas trabajadas

**AG00100** m3 GRAVA
Medido el volumen aparente útil descargado

**TO00100** h OF. 1ª ALBAÑILERÍA
Medidas las horas trabajadas

**FL00300** mu LADRILLO CERÁM. HUECO DOBLE 24x11,5x9 cm
Medida la cantidad útil descargada

**FL00500** mu LADRILLO CERÁM. HUECO SENCILLO 24x11,5x4 cm
Medida la cantidad útil descargada

**FB00600** u BLOQUE HORMIGÓN 40x20x15 cm
Medida la cantidad útil descargada

**TO02100** h OFICIAL 1ª
Medidas las horas trabajadas

**TA00300** h AYUDANTE CARPINTERÍA
Medidas las horas trabajadas

**TO01500** h OF. 1ª CARPINTERÍA
Medidas las horas trabajadas

**PX00200** kg PINTURA INSECTICIDA-FUNGICIDA ACEITE CON RESINAS, INCOL
Medido el peso útil descargado

**QT00700** u TEJA CERÁMICA CURVA
Medida la cantidad útil descargada

**KM80010** m2 TABLERO M/H DE 22 mm ESPESOR EN PINO FLANDES
Medida la superficie útil descargada

**US20650N** u ARQUETA POLIPROPILENO 30X30X30 CM
Medida la cantidad útil descargada

**US03500** m TUBO POLIETILENO 20 mm DIÁM. ExT. 3,6 mm ESP. 10 ATM
Medida la longitud útil descargada

**AA00200** m3 ARENA FINA
Medido el volumen aparente útil descargado

**CH04020** m3 HORMIGÓN HM-20/P/20/I, SUMINISTRADO
Medido el volumen fresco útil descargado

**TO01900** h OF. 1ª FONTANERO
Medidas las horas trabajadas

**TA00200** h AYUDANTE ESPECIALISTA
Medidas las horas trabajadas

**US03800** m TUBO POLIETILENO 40 mm DIÁM. ExT. 3,7 mm ESP. 10 ATM
Medida la longitud útil descargada

**TO01800** h OF. 1ª ELECTRICISTA
Medidas las horas trabajadas

**AP00100** m3 ALBERO CERNIDO
Medido el volumen aparente útil descargado

**GK00100** t CAL AÉREA APAGADA EN POLVO EN SACOS
Medido el peso útil descargado

**CH04120** m3 HORMIGÓN HM-20/P/40/I, SUMINISTRADO
Medido el volumen fresco útil descargado

**AA00300** m3 ARENA GRUESA
Medido el volumen aparente útil descargado

**AC00100** m3 GRAVILLA MACHAQUEO DIÁM. 18/20 mm CALIZA
Medido el volumen aparente útil descargado

**TO01600** h OF. 1ª CERRAJERO-CHAPISTA
Medidas las horas trabajadas

**UU01500** m2 MALLA GALV. SIMPLE TORSIÓN
Medida la superficie útil descargada

**UU02000** m POSTE METÁLICO DIAM. 50 mm GALVANIZADO
Medida la longitud útil descargada

**I14030** m3 PUESTA EN OBRA HORMIGÓN VOLÚMENES AISLADOS<1m3
Aparcabicis simple en u invertida de madera tratada en autoclave para clase de uso IV (según norma UNE-EN 335), compuesto por 1 travesaño horizontal de 700 mm de longitud y ø 80 mm, sujeto por dos verticales de 1000 mm de longitud y ø 80 mm, anclados al terreno mediante sendos dados de hormigón de 400x400x400 cm y recubiertos por una capa de 5 cm de gravilla. La altura efectiva de la misma sobre el terreno será de 0,675 m. Según manual de señalización de Caminos Naturales.

**UU01600N** u PAPELERA RUSTICA DE MADERA TRATADA
Medida la cantidad útil descargada

**NP38028** ud Mesa picnic polimero reciclado
Mesa picnic con bancos sin respaldo de listones de madera tratada en autoclave para clase de uso IV (según norma UNE-EN 335) de dimensiones 2000 mm de longitud, 1740 mm de anchura total y 780 mm de altura, tornillería de acero galvanizado. Según manual de señalización de Caminos Naturales.

**P38029** ud Banco de listones de madera tratada
Banco de listones de madera de pino tratada en autoclave para clase de uso IV (según norma UNE-EN 335) de 1750 mm de longitud, 560 mm de anchura y 840 mm de altura sobre el suelo (470 mm hasta asiento) y tornillería de acero galvanizado. Según manual de señalización de Caminos Naturales.

**P38019** ud Chapa aluminio serigrafiada 377x100 mm (VITOLA)
Suministro de placa corporativa de CN (VITOLA) compuesta por chapa de aluminio serigrafiada, de diámetro interior 120 mm y 100 mm de altura sujeta con clavos de acero. Según manual de señalización de Caminos Naturales.

**UU00800N** u MUELLE IROY O SIMILAR
Medida la cantidad útil descargada

**UU00500N** u COLUMPIO DOBLE DE MADERA
Medida la cantidad útil descargada

**UU00800NN** u BALANCIN DOBLE DE MADERA
Medida la cantidad útil descargada

**TO00800** h OF. 1ª JARDINERO
Medidas las horas trabajadas

**UJ00100** t ABONOS
Medido el peso útil descargado

**UJ00200** u ÁRBOL SOMBRA HOJA CADUCA 2,50 m
Medida la cantidad útil descargada

**UJ01800** m3 TIERRA VEGETAL
Medido el volumen útil descargado

**UJ01900** u TUTOR DE MADERA DE CASTAÑO 2 m
Medida la cantidad útil descargada

**HC03510** u GAFAS ANTI-POLVO DE PVC CON VENTILACION
Medida la cantidad útil descargada

**HC00640** u PAR DE BOTAS SEGURIDAD SERRAJE PUNT. Y PLANT. NO METAL
Medida la cantidad útil descargada

**HC01600** u CHALECO REFLECTANTE
Medida la cantidad útil descargada

**HC01500** u CASCO DE SEGURIDAD ESTANDAR
Medida la cantidad útil descargada

**HC04210** u PAR DE GUANTES RIESGOS MECÁNICOS MEDIOS PIEL VACUNO
Medida la cantidad útil descargada

**HC05200** u MASCARILLA DE CELULOSA POLVO Y HUMOS
Medida la cantidad útil descargada

**HS00800** u SEÑAL OBLIGACIÓN O PROHIBICIÓN 42 cm
Medida la cantidad útil descargada

**HS02100** u SOPORTE METALICO DIÁM. 50 mm
Medida la cantidad útil descargada

**CA02500** kg ACERO GALVANIZADO EN CALIENTE
Medido el peso real útil descargado

**HS02150** u BASE HORMIGÓN CERRAMIENTO PROV
Medida la cantidad útil descargada

**UU01510** m2 MALLA GALV. ELECTROSOLDADA EN PANELES RÍGIDOS
Medida la superficie útil descargada

**HS00100** u CONO BALIZAMIENTO REFLEC. 0,50 m
Medida la cantidad útil descargada

**HC09900** u CARTUCHO DE 500 ml DE CREMA PROTECTORA SOLAR
Medida la cantidad útil descargada

**HS03400** u VALLA AUTÓNOMA NORMALIZADA METÁLICA
Medida la cantidad útil descargada

**CA00220** kg ACERO B 400 S
Medido el peso real útil descargado

**CA01700** kg ALAMBRE DE ATAR
Medido el peso real útil descargado

**CH03020** m3 HORMIGÓN HA-25/P/40/IIa, SUMINISTRADO
Medido el volumen fresco útil descargado

**GA00200** l PLASTIFICANTE
Medida la cantidad útil descargada

**GC00200** t CEMENTO CEM II/A-L 32,5 N EN SACOS
Medido el peso útil descargado

**MC00100** h COMPRESOR DOS MARTILLOS
Medidas las horas trabajables

**MK00100** h CAMIÓN BASCULANTE
Medidas las horas trabajadas

**MR00200** h PISÓN MECÁNICO MANUAL
Medidas las horas trabajadas

**MV00100** h VIBRADOR
Medidas las horas trabajadas

**SC02800** m TUBO HORMIGÓN DIÁM. 200 mm
Medida la longitud útil descargada

**TO00600** h OF. 1ª FERRALLISTA
Medidas las horas trabajadas

**TO02000** h OF. 1ª INSTALADOR
Medidas las horas trabajadas

**XT14000** m3 POLIESTIRENO PLANCHAS RIGIDAS, DENS. 12 kg/m3
Medido el volumen útil descargado

## Entidades
- 000, C
- 001, C
- 002, C
- 003, C
- 004, C
- 005, C
- 006, C
- 007, C
- 008, C
- 009, C
- 010, C
- 011, C
- 012, C
- 013, C
- 014, C
- 015, C
- 016, C
- 017, C
- 018, C
- 019, C
- 020, C
- 021, C
- 022, C
- 023, C
- 024, C
- 025, C
- 026, C
- 027, C
- 028, C
- 029, C
- 030, C
- 031, C
- 032, C
- 033, C
- 034, C
- 035, C
- 036, C
- 037, C
- 038, C
- 039, C
- 040, C
- 041, C
- 042, C
- 043, C
- 044, C
- 045, C
- 046, C
- 047, C
- 048, C
- 049, C
- 050, C
- 051, C
- 052, C
- 053, C
- 054, C
- 055, C
- 056, C
- 057, C
- 058, C
- 059, C
- 060, C
- 061, C
- 062, C
- 063, C
- 064, C
- 065, C
- 066, C
- 067, C
- Almería 2008, C
- Cádiz 2008, C
- Córdoba 2008, C
- General 2007, C
- Granada 2008, C
- Huelva 2008, C
- Jaén 2008, C
- Málaga 2007, C
- Sevilla 2007, C
- Z0000, Media Nacional, C
- Z0100, Media D.T. Galicia, C
- Z0300, Media D.T. Nordeste, C
- Z0500, Media D.T. Asturias, Cantabria, Castilla León, C
- Z0600, Media D.T. Centro, C
- Z0700, Media D.T. Levante e Islas Baleares, C
- Z1200, Media D.T. Canarias, C
- Z1900, Media D.T. Andalucia, C
